# Generalplanung Neubau Laserlabor DELTA, TU DO
Angebotsaufforderung (GAEB DA XML 3.2, DA83)
Projekt: 11235_23
Währung: EUR
Nebenangebote zugelassen: ja
Auftraggeber: Technische Universität Dortmund, Emil-Figge-Straße 51, 44227 Dortmund
Erstellt mit: GXML Toolbox V3.3 R20210630, iTWO_64 V11.0.613, 29.10.2025

## Allgemeine Vorbemerkungen
Beschreibung Gesamtprojekt

Ziel der Baumaßnahme ist die Neuschaffung von einem Laserlabor/Beschleunigerlabor in der DELTA-Halle, am Zentrum für Synchrotronstrahlung in der Maria-Goeppert-Mayer-Str. 2 in 44227 Dortmund durch Neu- und Umbau im Bestand.
In der nord-westlichen Hallenecke des DELTA wird ein eingeschossiges Bauwerk als Haus-in Haus-System errichtet. Das eingeschossige Bauwerk besitzt Außenmaße von ca. 9,5 m x 17,10 m und hat eine Höhe von 3,10 m. Das Bauwerk wird die Nordfassade innenseitig flankierend errichtet, so dass eine Türöffnung direkt ins Freie errichtet werden kann. Das Bauwerk ist als massive Betonkonstruktion in Beton-Fertigteil-Bauweise geplant. Die Wände besitzen eine Dicke zwischen 20 cm und 50 cm, da das Bauwerk im Wesentlichen zur  Abschirmung von Gamma-Strahlung dient, welche bei Experimenten innerhalb der Konstruktion emmitiert wird. Die Decke des Bauwerks wird als Stahl-Beton-Fertigteil-Konstruktion errichtet, die eine Dicke von 25 cm aufweist. Die Decke des Bauwerks besitzt zwei Öffnungen mit den Maßen von 6,5 m x 1,5 m.
Das Bauwerk wird außenseitig mit Stahl-Mineralwolle-Sandwich-Elemnten gedämmt und bekleidet.
Auf dem Bauwerk befindet sich ein Wartungsgang, der über eine seitlich am Gebäude befestigte Steigleiter erschlossen wird. Der Gang befindet sich in. ca. 5 Metern Höhe, so dass er oberhalb der Leitungsführungen für Elektro-, Lüftungs- und Wasserleitungen verläuft. Die Dach-Decke des Bauwerks kann über an drei Stellen positionierten Leitertreppen erreicht werden, die vom Wartungsgang abwärts auf die Dachfläche führen.
Die Einbringöffnungen in der Decke des Bauwerks befinden sich im Bereich der an den Kurzseiten des Bauwerks angeordneten Räumen der sog. "Bunker", in denen Linearbeschleuniger aufgestellt werden und dienen der Einbringung. Die Öffnungen werden durch abnehmbare, elementierte, begehbare Elemente abgedeckt.
Der Zugang erfolgt durch eine ca. 2 Meter breite, zweiflügelige Stahltüre, die von und in die Halle des DELTA führt. Hinter der Tür befindet sich ein kleiner Vorraum, von dem aus die beiden seitlich gelegenen "Bunker" über 1 Meter breite Stahltüren erschlossen werden. Die beiden Türen münden jeweils in einen mäandrisch gestalteten kurzen Gang, der den Strahlenschuz gdurch gemetrische Anordnung von Wänden gewährleistet. Gerdewegs durch den Vorraum wird der Raum des Laserlabors über eine weitere zweiflügelige Stahltür erschlossen. In Verlängerung dieses Erschließungsweges befindet sich die Außentür, die in der Betonkonstruktion installiert wird.

Zusammenfassung Brutto-Grundflächen:

Erdgeschoss: 161,74 m²
Dachfläche:  161,74 m²

Gesamtfläche ca. 323,48 m²

## Ausführungstermine
Die Abarbeitung der Leistungen erfolgt innerhalb der im beigefügten Formblatt 214 genannten Termine

Grundlagen für alle Arbeiten sind:

- Die VOB, Teil "B" und Teil "C"
- Die zurzeit gültigen DIN-Vorschriften
- Die Vorschriften der Baugenehmigungsbehörde
- Die Vorschriften der Bauberufsgenossenschaften
- Die Allgemeinen Vorbemerkungen
- Die Technischen Vorbemerkungen

Die Unfallverhütungsvorschriften sind in der neusten Fassung gültig und zu
beachten.

Die Regelungen der Fremdfirmenrichtlinie der TU Dortmund für Arbeiten
auf dem Campus sind zu beachten

## Ausführungsfristen - eigener Bauzeitenplan des AN (zu § 5 VOB/B)
Sofort nach Auftragserteilung ist ein eigener Bauzeitenplan zu erstellen und innerhalb von 10 Werktagen mit der durch den AG beauftragten Bauüberwachung abzustimmen und rechtsverbindlich zu unterschreiben. Dieser Terminplan wird Vertragsbestandteil.
Die Ecktermine der Ausführung sind den Vertragsterminen (oben genannte Vertragstermine) und dem Bauzeitenplan zu entnehmen.

Kontaktdaten

Fragen sind über die Vergabeplattform zu stellen und werden über diese beantwortet.

## Angaben zur Baustelle
DIN 18 299 Allgemeine Regelungen für Bauarbeiten jeder Art

Unabhängig von vorgenannter Aufstellung gelten für die in der Leisungsbeschreibung gelisteten Leistungen alle relaevanten aktuell gültigen Normen, Gesetze und deren Aktualisierungen, sowie der aktuell gültige Stand der Technik.

0.1.1 Lage der Baustelle, Umgebungsbedingungen, Zufahrtsmöglichkeiten und Beschaffenheit der Zufahrt sowie etwaige Einschränkungen bei ihrer Benutzung.

Die Baustelle befindet sich im Gebäude des DELTA (Zentrum für Synchrothronstrahlung) welches über einen öffentlichen Verkehrsweg (Maria-Goeppert-Mayer-Straße 2) erschlossen wird, der mit einer Breite von ca. 6 Metern als Nebenstraße bezeichnet werden kann. Das Gebäude befindet sich auf dem Campus der TU Dortmund in unmittelbarer Umgebung anderer Universitätsgebäude. Die Umgebung muss daher als ruhebedürftig kategorisiert werden. Von Arbeiten, die lärm-, staub- oder hinsichtlich anderer den Lehrbetrieb störenden Expositionen intensiven Arbeiten ist nach Möglichkeit abzusehen bzw. sollten solche Expositionen möglichst ausgeschlossen werden.

Das Gebäude kann über zwei Zugänge erschlossen werden: auf der Ostseite der Halle befindet sich ein großes Falttor (ca. 6 m breit und 4 m hoch) mit gepflasterter Einfahrt. Einzige Einschränkungen für die Zufahrt sind die Breite der Straße sowie die die Straße flankierenden Bäume. Auf der rückwärtigen Westseite des Gebäudes wird eine Zugangstür mit den Maßen 1m x 2,135 m geschaffen, die zur Einbringung von Kleinmaterial, Werkzeugen und Personal zur Verfügung steht. Die Tür befindet sich direkt zwischen der außenliegenden Baustelleineinrichtungsfläche und dem innenliegenden Aufstellort.

Die Baustelleneinrichtungsfläche im Westen des Gebäudes ist mit Rasengittersteinen belegt und für die Aufstellung eigener Container, Magazine oder Toiletten, sowie zum Zwischenlagern von Materialien geeignet. Die Zufahrt ist über die Baustraße der benachbarten Baustelle befahrbar, jedoch nur mit kleineren Fahrzeugen (max. 3,5 to LKW).

0.1.2 Verkehrsverhältnisse auf der Baustelle, insbesondere Verkehrsbeschränkungen.

Der Zugang zur Halle, sowie die Einbringung von Großkomponenten durch das Tor sind bis auf die bereits beschriebenen Einschränkungen komfortabel.

Innerhalb der Halle befinden sich wissenschaftliche Einrichtungen in Form von Laboren, Messtellen und im Wesentlichen der Elektronenspeicherring des DELTA, der nahezu die gesamte Fläche einnimmt. Transport- und Aufstellarbeiten können nur in den Stillstandszeiten des wissenschaftlichen Betriebes durchgeführt werden, und sind mit besonderer Sorgfalt und Rücksichtnahme, sowie staubfrei und erschütterungsarm durchzuführen. Sämtliche tangierte Anlagen sind zu schützen und sind während der Baumaßnahmen zugänglich zu halten.

Der Bereich der Aufstellung der Kontruktionen ist sehr beengt und die Bauabfolge ist sinnvoll zu planen. Der Bereich ist umgeben von sensiblen Gerätschaften, Leitungen, Rohren sowie einer Glasfassade.

Sämtliche Vorbedingungen können nur mit einer genau geplanten und terminierten Bauablaufplanung erfolgen, die im Vorfeld mir der Bauüberwachung und der Nutzerschaft des Gebäudes abzustimmen ist.

0.1.3 Für den Verkehr freizuhaltende Flächen.

Die Zufahrtsstraße ist für den Verkehr und für Einsätze von Feuerwehr und Rettungskräften freizuhalten. Parkplätze für private PKW stehen auf den öffentlichen Parkplätzen der Universität Verfügung. Um das Gebäude herrscht absolutes Halteverbot, welches einzuhalten ist.

0.1.4 Art, Lage, Maße und Nutzbarkeit von Transporteinrichtungen und Transportwegen, z. B. Montageöffnungen.

Materialien, Maschinen und Geräte sind dem Arbeitsfortschritt entsprechend sofort an den jeweiligen Verwendungsort auf der Baustelle zu verbringen. Be- und Entladung sind mit der Objektüberwachung abzustimmen.

Sollten neben den unter 0.1.1 beschriebenen Transportwegen und -öffnungen weitere Montageöffnungen notwendig sein, sind diese eigenständig zu planen und umzusetzen. Andere als die beschriebenen Transportwegen durch das Gebäude stehen nicht zur Verfügung.

Die Halle verfügt über einen Fahrkran mit einer max. Anhänglast von 8000 kg. Die Hakenhöhe beträgt 6,555 m. Der Kran steht nach Vorabstimmung und Vorterminierung für Transporte zwischen Tor und Aufstellfläche zur Verfügung. Der Fahrweg ist genau definiert und ist zwingend einzuhalten.

0.1.5 Lage, Art, Anschlusswert und Bedingungen für das Überlassen von Anschlüssen für Wasser, Energie und Abwasser.

Die Herstellung der Hauptanschlüsse für Baustrom, Bauwasser und Abwasser sind Bestandteil dieser Ausschreibung. Die Vorhaltung der Anschlüsse über die gesamte Bauzeit ist Sache des AN. Die Verbräuche für Bauwasser und Baustrom werden durch den AG übernommen.

0.1.6 Lage und Ausmaß der dem Aufragnehmer für die Ausführung seiner Leistungen zur Benutzung oder Mitbenutzung überlassenen Flächen und Räume.

Die Baustelleneinrichtung des Aufragnehmers ist geringstmöglich zu dimensionieren und mit der Objektüberwachung abzustimmen.

Ein Anspruch auf bestimmte Flächen besteht grundsätzlich nicht. Eine dauerhafte Baustellenrichtungsfläche kann nur im Bereich innerhalb der Baustellenabsperrung bereitgestellt werden. Die Fläche ist begrenzt und wird von mehreren Aufragnehmern genutzt.

Auf dieser Fläche befindet sich eine Aufstellfläche für Baucontainer und ein Baustellen-WC.

Nach Abstimmung mit der Bauüberwachung können auf dieser Fläche Lager- und Aufstellflächen für eigene Baucontainer zur Verfügung gestellt werden.

Außerhalb des Baufeldes ist die Bereitstellung einer abgesperrten Fläche nicht möglich.

Das Aufstellen von Wohnunterkünften für auswertige Arbeitskräfte und der Betrieb einer Baukantine ist grundsätzlich nicht erlaubt. Ebenso ist der Aufenthalt von Arbeitskräften in Büro- und Aufenthaltscontainern nach der Arbeitszeit untersagt.

0.1.7 Art und Umfang des Schutzes von Bäumen, Pflanzenbeständen, Vegetationsflächen, Verkehrsflächen,
Bauteilen, Bauwerken, Grenzsteinen und dergleichen im Bereich der Baustelle.

Die Bauteile des Bauwerks sowie tangierte oder gefährdete Einbauten sind im Zuge des Transportes von Materialien und schweren Geräten vor Beschädigungen zu schützen.

0.1.8 Bekannte oder vermutete Hindernisse im Bereich der Baustelle, z. B. Leitungen, Kabel, Dräne, Kanäle, Bauwerksreste und, soweit bekannt, deren Eigentümer.

Es handelt sich im Wesentlichen um Inhouse-Arbeiten. Ein Teilbereich der Bodenplatte, auf der die Konstruktionen aufgestellt werden, ist untertunnelt. Der Tunnel ist mit einer Unterstützungs-Konstruktion ausgestattet, die maximale Flächenlast der Bodenplatte beträgt 15 to/m².

0.1.9 Gegebenenfalls gemäß der Baustellenverordnung getroffene Maßnahmen.

Zur Ersten Hilfe hat jeder Aufragnehmer nach der Arbeitsstättenverordnung und der Unfallverhütungsvorschriften die notwendigen Vorkehrungen selbst zu treffen. Die Ersthelfer sind dem Aufraggeber vor Arbeitsbeginn schriftlich bekanntzugeben. Des Weiteren ist von Seiten des AN eine Fachkraft für Arbeitssicherheit zu benennen.

0.1.10 Anforderung an den eingesetzten Bauleiter des AN

Der Bauleiter auf der Baustelle muss eine fachlich qualifizierte, deutschsprachige Aufsichtsperson des AN sein.

0.1.11 Arbeiten anderer Unternehmer auf der Baustelle.

Fassadendämmarbeiten in nach der Aufstellung unzugänglichen Bereichen.

## VE-11 Gebäudeautomation (28.10.25)
Datum: 29.10.2025

*Hinweis: Angaben zum Bauablauf*
Der beiliegende Bauzeitenplan stellt den oben beschriebenen
Bauablauf dar und bildet die Grundlage zur Erstellung des
Bauzeitenplanes des AN.
Ebenso sind die vorgegebenen Ausführungszeiten der einzel-nen Vorgänge einzuhalten. Der im Bauzeitenplan dargestellte Ablauf ist die Grundlage für die Planung der Personalstärke des AN.

*Hinweis: Weitere Hinweise zur Kalkulation*
Die Vorbemerkungen beinhalten wichtige Hinweise zur
Angebotserstellung und sind somit, neben den sonstigen
schriftlichen Ausführungen, Bestandteil der
Kalkulationsgrundlage der einzelnen Positionen.

Folgende Leistungen sind u.a. vom Bieter in die Einheitspreise
einzukalkulieren:

Arbeitszeiten, Anzahl der Monteure, Schichtbetrieb
keine besonderen Anforderungen

Arbeiten im Bunker und in der Halle Delta
Schneid- und schleifarbeiten sind im Bunker und der umliegenden Halle aufgrund der bestehenden Forschunsgeirnichtungen untersagt.
Sofern Schneid- und Schleifarbeiten notwendig sind, müssen diese im Außenbereich durchgeführt werden. Der AN hat eine entsprechende Wettrschutzvorrichtung für diese Arbeiten einzukalkulieren.

Anlieferung von Großkomponenten
Für die Einbringung von Großkomponenten können die vorhandenen Anlieferwege und Verkehrsflächen im Gebäude genutzt werden.

Die Transportwege der Großkomponenten im Gebäude vom Abladepunkt LWK zum Aufstellort beträgt 30 m.

Innerhalb des Halle Delta kann gegf. der vorhandene Kran mitgenutzt werden.
Die Anlieferung von Großkomponenten ist vorab mit der Objektüberwachung und der TU DO abzustimmen, da die Anlieferung und Abladung im Bereich von Feuerwehrauf-stellflächen erfolgen muss.

Die Anlieferung von Material kann nur gem. Angaben der zusätzlichen besonderen Vertragsbedingungen erfolgen.

Materiallagerung
Eine Materiallagerung im Bunker oder dem umgrezenden Hallenbereich ist nicht zulässig. Sämtliche Materialien müssen vom AN in Materialcontainern vor dem Gebäude gelagert werden.

Die Entfernung zwischen Containeraufstellfläche und Baustelle beträgt horizontal 30 m.

Sofern Arbeiten auf dem Dach des Bunkers stattfinden, muss das Material und Werkzeug durch ein geeigentes Hebezeug auf den Bunker gehoben werden. (Höhe ca. 3,5 m über OK FFB Halle).

SiGeKo
Den Anweisungen des SiGeKos ist Folge zu leisten. Notwen-dige Begehungen mit dem SiGeKO zur Abstimmung auf der Baustelle werden nicht separat vergütet.
Leistungsumfänge
In die Einheitspreise der beschriebenen Geräte und Materialien
sind, soweit unter den jeweiligen Positionen nichts anderes
angegeben, immer die Lieferung, Montage und der
betriebsbereite Anschluss einzurechnen. Ebenfalls in die
Einheitspreise einzurechnen sind die für die Montage
erforderlichen Befestigungsmaterialien.
Das Angebot umfasst die Lieferung und Ausführung einer
abnahmefähigen, gebrauchsfertigen Anlage

Baustrom- und Bauwasserversorgung
Baustrom und Bauwasser werden von der TU DO gestellt.
Der Baustrom zur Versorgung elektrischer Werkzeuge in der Technikzentrale erfolgt über vorhandene CEE-Dosen (Entfernung max. 50 m).
Die Baustromversorgung der Container erfolgt über ein Gebäude der TU DO, Entfernung ca. 200 m.
Vom AN Elektrotechnik wird ein Baustromverteiler mit separater Zählung errichtet.
Da die Sanitären Anlagen im Gebäude genutzt werden können, ist das Aufstellen eines separten Sanitärcontainers nicht erforderlich.

Entsorgung von Abfällen und Unrat
Anfallende Abfälle, Verschmutzungen, Bauschutt usw. sind vom
Auftragnehmer täglich und fachgerecht zu beseitigen. Werden
diese Arbeiten trotz Aufforderung nicht durchgeführt, so kann der Bauherr die Reinigung durch eine andere Firma durchführen
lassen. In diesem Fall werden die anfallenden Kosten dem
Auftragnehmer in Rechnung gestellt.

Bautagebuch:
Der AN hat täglich einen Baustellenbericht zu verfassen, aus
dem die ausgeführten Arbeiten, die Anzahl der eingesetzten
Monteure und die geleisteten Arbeitsstunden im jeweiligen
Bauabschnitt ersichtlich sind. Die Berichte sind wöchentlich der Bauleitung zu übergeben.

Baubesprechungen:
Der AN hat während der Zeit zwischen Beauftragung und Übergabe mit einer entscheidungsbefugten Person während der wöchentlichen Baubesprechungen teilzunehmen,
Die Baubesprechungen finden in deutscher Sprache statt, d.h. die teilnehmende Person muss über eine ausreichende Sprachqualifikation (min B2 Niveau) verfügen.

Lärmintensive Arbeiten:
Aufgrund des umliegendenen Hochschulbetriebes sind lärmintensive Arbeiten arbeiten anzukündigen.

*Hinweis: Hinweise zur Abrechnung und Nachträge*
Aufmaße:
Der AN ist angehalten, regelmäßige Aufmaße der erbrachten
Leistungen bei der Objektüberwachung einzureichen. Es ist auf
Plänen und im Schema zu kennzeichnen, welche Komponen-ten im Aufmaß erfasst wurden.
Die geprüften Aufmaße sind den Rechnungen beizulegen.
Rechnungen:
Rechnungen sind kumulierend aufzustellen und im Original an
den AG zu senden (Rechnungsadresse: TU Dortmund).

Nachträge:
Erkennt der AN ein Nachtragspotential hat er dieses der
Objektüberwachung frühzeitig anzumelden.
Zur Prüfung der Nachträge muss der AN der Objektüberwa-chung einen Kalkulationsnachweis beilegen. Dieser muss den
Einkaufspreis, sowie evtl. Zuschläge und Zeitansätze für die
Montage einzeln ausweisen.
Die Nachtragsnummerierung, sowie die Nummerierung der
Einzelpositionen ist mit der Objektüberwachung abzustimmen.

*Hinweis: Hinweise zu Produktvorgaben GA*
Hinweise zu Produktvorgaben GA

Die neue ISP Delta Laserlabor wird in die GA Siemens Desigo CC eingebunden.

Entsprechend müssen hier auch Siemens-Komponenten für die Automationsebene eingestetzt werden.

Der Planung liegt die Systemintegration in das vorhandene Automations- und Gebäudemanagementsystem der TU Dortmund zugrunde.

Die Aufschaltung erfolgt auf die vorhandene GLT der TU Dortmund, Campus Nord (Desigo-CC).Die Neuanlagen müssen vollständig und als integraler Bestandteil auf das vorhandene Automations- und Gebäudeleitsystem aufgeschaltet und in das Störmeldemanagement der TU Dortmund integriert/gekoppelt werden. Es dürfen nur DDC-Anlagen verwendet werden, die mit dem Automationssystem Siemens Desigo CC kommunizieren
können und entsprechend der VDI 3814 ein homogenes System mit der vorhandenen Gebäudeleittechnik bildet.

Die Anlagenbilder sind nach Vorgaben der TU DO für SIEMENS Desigo CC zu erstellen.

Produktvorgabe für die MSR-Technik

Hersteller: Siemens

Typ: Desigo-CC

*Hinweis: Angaben zur Ausführung*
0.2.1 Anbindung von Fremdsystemen
entfällt

0.2.2 Anzahl, Art und Maße von Mustern. Ort der Anbringung.
Die Feldgeräte sind im Zuge der Werk- und Montageplanung per Datenblatt zu bemustern.

0.2.3 Anzahl, Art, Lage, Maße und und Ausführung der Bauteile der Bauteile für die Management- und Bedieneinrichtung  Bedieneinrichtung:
Es ist keine MBE vorgesehen.
0.2.4 Anzahl, Art, Lage, Maße und und Ausführung der Bauteile für die Automatisierungseinrichtung und der Schalt- und Verteileranlagen
In der Halle Delta soll nebem dem Bunker des neuen Laser- und Beschleunigerlabors ein Schaltschrank als Standschrank auf einem Sockel errichtet werden.  Der Schaltschrank nimmt den Leistungs- und Steuerteil der Anlage auf.  Die Anlage erhält die Bezeichnung ISP Delta_LL01

Über die ISP werden folgende Komponenten angebunden:
- Pumpen, Regeleinrichtungen, Fühler und Wächter KW-Verteiler/Sammler
- Temperaturfühler und Regelventile an KW-Verbrauchern
- Klimakompaktanlagen

- ZUL-Ventilator des Klimakompaktgeräte

- Kältemittelverdichter der Direktverdampfer des Klimakompaktgerätes
-
- Kühlwasseranschluss des Direktverdampfers mit Regelreinrichtungen, Fühlern und Wächtern des Klimakompaktgerätes
-
- Elektrisches Heizregister mit Wächtern und Fühlern des Klimakompaktgerätes
-
- Elektrodampfbefeuchter
- Variable Volumenstromregler der AUL/FOL/UML
- Temperatur-, Feuchte- und CO2-Fühler des Raumes und der ZUL/ABL
- Raumbedieneinrichtungen des Labores
- FOL Ventilator chemische Abluft

Der ISP wird Netzwerkseitig mit dem Netzwerkknoten des technisches Netzes verbunden.

Es gelten die Vorgaben der TU DO zur Ausführung von Schaltschränken und Netzwerkschränken gemäß den aktuellen Planungs- und Ausführungshinweisen.

Zusätzliche Anmerkung: Freie Ein/Ausgänge der I/O Module sind im Schaltschrank auf die Klemmleiste zu führen, sodass bei späterer Erweiterung keine Verkabelungsarbeiten im Schaltschrank notwendig sind.
Die Benutzeraddressen der Feldgeräte sind vor Bauausführung mit der TU DO abzustimmen.

0.2.5 Visualisierungs- und Bedienungskonzepte
siehe 0.2.2
0.2.6 Anzahl, Art, Lage und Maße von Kabeln, Leitungen, Rohren und Bauteilen von Verlegesystemen sowie Art der Verlegung
Feldgeräte innerhalb der Technikzentrale werden mit den I/O-Modulen des Reglers mit YJSTY 4 x 2 x 0,8 mm² zur Steuerung, Regelung und Signalübertragung verbunden.

Feldgeräte, die Leistungsmäsßig über die ISP versorgt werden, erhalten eine Verdratung in NYY-J. Der Geräteanschluss erfolgt mittels flexiblen Kabeln.

Die Anschlussleitungen der Geräte werden in metallischen Installationsrohren geführt.
Es gelten die Vorgaben der TU DO zur Verkabelung von Feldgeräten und zur Vewrlegung von Netzwerkkabeln.

0.2.7 Anforderungen an die elektromagnetische Verträglichkeit und den Überspannungs-, Explosions- und Geräteschutz
Die ISP ist durch geeignete Überspannungssicherungen zu sichern.  Die Zuleitung der ISP ist mit einem Überspannungsschutz mit Hilfskontakt zu Überwachen.
0.2.8 Anforderungen aus dem Brandschutzkonzept
keine
0.2.9 Termine für die Lieferung von Angaben, sowie Beginn und Ende der Arbeiten
Siehe VVB214, Besondere Vertragsbedingungen
Die Mitzuliefernden Unterlagen nach DIN 18386, 3.5 sind vor mindestens zwei Wochen vor Beginn der Arbeiten bei der Objektüberwachung einzureichen.

0.2.10: Anzahl, Art, Lage und Maße von Provisorien
keine
0.2.11: Gefordere Zertifizierungen
keine

0.2.12: Art und Lage vorhandener Datennetze, sowie Bedingung für deren Nutzung
In der neuen ISP  werden zwei eine Datendoppeldose vorgesehen, von dort wird ein Anschlusscabel CAT 7 zum Netzwerkknoten gelegt (ca. 100 m).

0.2.13 Funktionsbeschreibung und Funktionslisten
siehe Funktionsbeschreibung und Anlage

0.2.14 Anforderung an Energieeffizienz und Energiemanagement
Durch den AN sind die Wärmemengenzähler auf einen vorhandenen NZR Datenlogger aufzulegen. Die Einbindung der zusätzlichen M-Bus -Teilnehmer erfolgt durch die TU DO.

0.2.15 Vorgaben die aus SV Gutachten resultieren
keine
0.2.16 Vorgaben für den Austausch von digitalisierten Daten und Dokumenten
Die Stromlaufpläne des Schaltschrankes sind als E-Plan und pdf-Datei zu übergeben.  Die Programmierung des Reglers ist in Originalsoftware zu übergeben.

*Hinweis: Anlagenbeschreibung*
Folgende Kompoenten werden Leistungsmäßig über die ISP versorgt und über den PX-Regler geregelt:

Kaltwasser Verteiler / Sammler:
Über den Kaltwasserverteiler / Sammler werden folgende Anlagen versorgt:
Beschleuniger 1
Laserlabor
Beschleuniger 2
Klimakompaktanlagen und Serverkühlung

Alle Verteilgruppen werden mit den Kaltwassertemperaturen 15/25 °C betrieben.
Die Verteilgruppen besitzen eine Beimischschaltung mittels 3-Wege Mischventil.

Die Verteilgruppen werdenüber das im Gebäude bestehende KW-Netz (8/14 °C) versorgt, eine Netztrennung erfolgt über einen Plattenwärmeübertrager.

- Regelventile WT Primär
- T VL WT Primär
- T RL WT Primär
- T VL  WT Sekundär
- T RL WT Sekundär
- Pumpe Kaltwasser Bescheluniger 1
- Regelventil Kaltwasser Beschleuniger 1
- T VL Kaltwasser Beschleuniger 1
- T RL Kaltwasser Beschleuniger 1
- Pumpe Kaltwasser Laser
- Regelventil Kaltwasser Laser
- T VL Kaltwasser Laser
- T RL Kaltwasser Laser
- Pumpe Kaltwasser Bescheluniger 2
- Regelventil Kaltwasser Beschleuniger 2
- T VL Kaltwasser Beschleuniger 2
- T RL Kaltwasser Beschleuniger 2
- Drucküberwachung Kaltwasser
- Drucküberwachung Kühlwasser

Kühlwasseranschluss Direktverdampfer Anlagen
In den Klimakompaktanlagen der Labore werden zur Kühlung und Entfeuchtung Direktverdampfer eingesetzt.
Die Leistungsversorgung der Kompressoren erfolgt über den Rangierverteiler, die Regelung und Steuerung des Verdampfers erfolgt über eine eigenständige Regelung des Klimakompaktgerätes. Die Abwärme der Kondensatoren wird über Plattenwärmeübertrager ans Kühlwassernetz abgegeben.
Kühlwasserseitig werden folgende Komponenten auf die ISP aufgelegt:
- Regelventil, T Kühlw VL, T Kühlw RL

Kühlwasserseitig werden folgende Komponenten auf die ISP aufgelegt:
- Regelventil, T Kühlw VL, T Kühlw RL

Kühlwasseranschluss Laborkühlung
Zur Kühlung der Lasernetzteile wird das Kühlwassernetz genutzt. Hierzu werden in 19" Racks zusätzliche Kühleinheiten eingebaut, die durch das Gewerk Kaltwasser geliefert werden.
- Regelventil, T Kühlw VL, T Kühlw RL

Laborlüftung
Die Labore werden über die Klimakompaktgeräte mit konditinierter ZUL (kühlen, entfeuchten, heizen, befeuchten) versorgt.
Zum Kühlen / Entfeuchten wird eine Direktverdampfer anlage, zum Beheizen der ZUL ein elektrisches Heizregister eingesetzt.
Die anchfolgend beschriebenen Feldgeräte werden über die Rangierverteiler der Labore angebunden. Zwischen Rangierverteiler und ISP wird jeweils ein zentrales Leistungs- und Steuerkabel verlegt.

Direktverdampferanlage
Die Leistungsvorgabe zur Kühlung und Entfeuchtung kommt über ein 0-10 V Signal vom PX-Regler, die interne Regelung der Veridchterdrehzahl, sowie die Überwachung des Verdichters und die Ölvorwärmung kommt über eine eigene Steuerung des Klimakompaktgerätes. Eine SSM des Verdichters als pot. freier Kontakt wird an die ISP zurückgegeben.

Elektronische Heizregister
Die Leistungsregelung des elektrischen Heizregisters wird über Pulsweitenmodulation von diesem zentralen Regler umgesetzt.
Der Kontakt des Strömungswächters des elektrischen Heizregisters wird am Klimakompaktgerät als pot. freier Kontakt zur Verfügung gestellt.

ZUL-Ventilator
Es wird ein drehzahlvariabler Radialventilator mit EC-Motor und Differendzrucküberwachung eingesetzt. Über die ISP Thz Spek kann die Drehzahlvorgabe als 0-10 V Signal erfolgen, die Differenzdrucküberwachung wird als pot. Kontakt zur Verfügung gestellt.

Elektro Dampfbefeuchter
Die ZUL wird über einen Dampfbefeuchter konditioniert.
Der Dampf wird über einen WIderstandsdampferzeuger ergeugt und über ein Dampfverteilsystem in das Luftkanalnetz eingebracht.
Die Lufttemperaturen vor und nach dem Befeuchter werden erfasst. Als Regelung wird eine Raumluftfeuchteregelung vorgesehen. Hinter dem Dampfbefeuchter wird ein Sicherheitshygrostat angeordnet.

Raumkonditionen Labore
Die Raumkonditionen (Temperatur und Feuchte) werden über Raumregler (2 Kombiregler je Labor) erfasst.

AUL und FOL Anteil der Labore
Die Labore werden mit einem minimalen AUL-Anteil betrieben, um eine Beeinflussung der Raumkonditionen zu minimieren.
Der AUL- und FOl-Anteil der Raumluft wird über drei variable Volumenstromregler je Klimakompaktgerät angepasst. Geregelt werden diese über einen CO2-Wächter der Raumabluft. Da der AUL Anteil während des Laborbetriebes (Kyrostatbefüllung) kurzfristig maximiert werden muss, wird je Labor ein Taster zur Anfordeurng der max. AUL (15 %) für 0,5 h installiert.

Raumbilanzregelung der Labore
Die Labore werden mit konstanter Raumbilanz betrieben, d.h. je nach Wärmeentwichlung im Deckengestell (Aufstellort für Nebenaggragate) werden die Abluftvolumenströme der Eckenabsaugung angepasst. Je Labor werden daher 1 variabler Volumenstromregler je Deckengestell und vier variable Volumenstromregler (Eckenabsaugung) eingesetzt. Die Ablufttemperatur des Deckengestells wird jeweils erfasst.

Abluftventilator chemische Fortluft
Zur Absaugung ölhaltiger Abluft der Rotationsvakuumpumpen und zur Absaugung der Sicherheitsschränke wird ein eigener FOl Ventilator aus PPs vorgesehen.
Folgende DP sind auf den ISP aufzulegen:
- Reparaturschalter
- Differendzruckwächter
- Strömungswächter

Unterverteilungen Elektro
Auf die ISP sind folgende SSM der Elektro-Unterverteilungen aufzulegen:
- Beschleuniger 1
- Laserlabor
- Beschleuniger 2
- UV Server
- Für jede Verteilung ist eine Sammelstörmeldung vorzusehen.

### Bereich 1 Gebäudeautomation

#### Abschnitt 1.1 Feldgeräte

*Hinweis: Feldgeräte*
Feldgeräte  Allgemein

Es sind vom Auftragnehmer Feldgeräte anzubieten, die Signale ausgeben bzw. benötigen, welche standardmäßig vom angebotenen Automationssystem ohne zusätzliche Baugruppen, Umsetzer, Koppelrelais, Stromversorgungseinheiten, etc. verarbeitet bzw. angesteuert werden können. Im Bereich der belasteten Abluft sind nach Anforderung/Bedarf geeignete Sensoren einzusetzen.

Bei gleichen Anlagenteilen sind gleiche Fabrikate zu wählen.

Die Feldgeräte sind zu liefern, betriebsfertig zu montieren, einschließlich den notwendigen Kabeldurchführungen und mechanischen Hilfskonstruktionen, den elektrischen Anschlussarbeiten am Feldgerät und am Schaltschrank, der Kabel- kennzeichnung.

Der Einbau der Feldgeräte hat jeweils nach Herstellerrichtlinien zu erfolgen. Die Druckstufe, Gehäusematerial und Auslegung hat gemäß den technischen Vorga- ben (z.B. des Wärmelieferanten) oder Vorgabe durch den Auftraggeber zu erfol- gen. Der Bieter ist verpflichtet, die Auslegung der Regelventile (DN, PN, Kvs- Wert, Druckverlust, usw.) rechtzeitig auf die Belange des AG abzustimmen.

Alle Sensoren, Antriebs- und Stellglieder sowie die dazugehörigen Klemmkästen und Steckvorrichtungen sind so zu montieren, dass auch im eingebauten Zustand die Prüfung und Wartung ohne Spezialwerkzeug leicht möglich ist. Die Zugäng- lichkeit zu anderen Anlagenteilen, die gewartet werden müssen, darf dadurch nicht beeinträchtigt werden. Tauchfühler müssen ohne wasserseitige Arbeiten demontierbar sein.

Alle Sensoren, Antriebs- und Stellglieder sind einschließlich IPON- Verschraubun- gen zu liefern. Für IPON- Verschraubungen ist das Fabrikat Lapp, Typ STP-R mit Gegenmutter GMP oder gleichwertig, vorzusehen. Durch jede Verschraubung darf nur ein Kabel geführt werden.

Die Bestimmung des Werkstoffes wie z.B. für Tauchhülsen, Fittings, medienbe- rührende Messwerke und Anschlußarmaturen hat unter Beachtung der elektro- chemischen Spannungsreihe und der Korrosionsanfälligkeit zu erfolgen.

Die Montage von Rohrleitungs-Einbauteilen (z.B. Tauchhülsen, Ventile) erfolgt von der entsprechenden Gewerkefirma. Die Montage der Ventilantriebe erfolgt jedoch vom Auftragnehmer der Gebäudeautomation.

Reparatur- / Wartungsschalter

Die Wirkweise von Reparatur- oder Wartungsschaltern ist nicht verriegelnd!

Chemiebelastete RLT-Abluftanlagen sind mit gesonderten Wartungsschaltern vorzusehen. Diese sind in Absprache mit der TU zu realisieren.

*Hinweis: Aktoren*
Aktoren  Für die Betätigung der Stellglieder (Klappen, Ventile, etc.) sind grundsätzlich elektromotorische Antriebe einzusetzen. Falls erforderlich, sind Endlagen der An- triebe zu überwachen (z.B. über Endlagenschalter). Stellungsrückführungen (0...10V) sind nicht vorgesehen.  Für Antriebe deren Betriebsspannung nicht der vorhandenen Netz- oder Aus- gangsspannung der Automationsstation entspricht, ist die anteilige Betriebsspan- nungsversorgung einschließlich notwendiger Koppelelemente einzurechnen. Alle eingesetzten Antriebe müssen die gleiche Versorgungsspannung benötigen (z.B. 24V oder 230V AC). Nur in Ausnahmefällen (z.B. Größe des Antriebs) können An- triebe eingesetzt werden, die über eine andere Versorgungsspannung verfügen. Die Antriebe müssen eine Möglichkeit der Handverstellung verfügen, sofern dies nicht aufgrund einer Sicherheitsschaltung unzulässig ist.  Der elektrische Anschluss für die Betriebsspannung, der Steuer- und Regelsignale sowie der Stellungsüberwachung ist nach den jeweils gültigen Richtlinien, z.B. VDE 0100, sowie den entsprechenden Vorschriften des Herstellers auszuführen.  Brandschutzklappen mit motorischem Antrieb in 24V sind grundsätzlich über ein Kabel für Motor und Endlagenschalter zu versorgen.  Ventile sind grundsätzlich als Mischventile (gleichprozentig/linear) zu kalkulieren. Alle Ventile, in Flanschausführung mit Handverstellung. Brauchwasserventile sind in Rotguss oder gleichwertig zu kalkulieren. Ventile sind mit 24V- Versorgungsspannung und 0...10V Ansteuersignal auszuführen. Zonenventile sind als Durchgangsventile mit 3-Punkt-Ansteuerung und Endlagen- schaltern auszuführen.  Der AN hat vor Lieferung der Ventile die Ventilgrößen der Planung auf Basis der Angaben des Anlagenbauers zu prüfen.

*Hinweis: Sensoren*
Sensoren  Die Messbereiche von Gebern, Messumformern und Analog- Digitalwandlern sind so zu wählen, dass die Anzeige für den Bereich des Nennbetriebes bei 2/3 des Endwertes liegt.  Elektrische Überwachungseinrichtungen für Heizungs- und Brauchwassererwär- mungsanlagen müssen mindestens den Anforderungen nach DIN 3440 und VDI 2068 entsprechen. Elektrische Messeinrichtungen müssen die Messklasse 1,5 nach VDE 0410 tragen. Für analoge Geber gelten folgende Messgenauigkeiten:
Raumtemperaturfühler+/- 0,8°C Sonstige Temperaturfühler+/- 0,8°C Feuchtefühler+/- 3% r.Ft. Sonstige Messumformer1,5 % vom Endwert
 Als passive Sensoren sind Messwertgeber in PT100/PT1000/ Ni1000 oder NTC 20K einzusetzen, Eigenschaften gemäß DIN EN 60751  Der elektrische Anschluss erfolgt gemäß Herstellerrichtlinien im Regelfall mit J- Y(St)Y Leitungen.  Als aktive Sensoren werden Messwertgeber mit den Bereichen 0 bis 10V, 0 bis 20mA oder 4 bis 20mA eingesetzt. Der elektrische Anschluss für die Betriebs- spannung bzw. den Signalstrom ist nach den jeweils gültigen Richtlinien, z.B. VDE 0100, sowie den entsprechenden Vorschriften des Herstellers auszuführen.  Alle Sensoren sind so zu platzieren, dass die ausgegebenen Signalgrößen ein rea- listisches Abbild der zu messenden Prozessgrößen sind und nicht durch Beeinflus- sungen verfälscht werden. Unerwünschte Beeinflussungen entstehen z.B. durch Wärmestrahlungen, - übertragungen benachbarter Wärmequellen, Wärmestaus in Folge zu dicht herangeführter Isolationen, ungenügende oder fehlerhafte bzw. für den Messzweck nicht repräsentative Anströmungen, falsche Geberstutzenano- rdnungen, Fremdbeeinflussung, etc.

**1.1.10 Tauchtemperatur-Messwertgeber -30-150GradC PN16 L 100mm**
STLB-Bau 2022-10 070
Tauchtemperatur-Messwertgeber in Stabausführung, Einsatzbereich - 30 bis 150 Grad C, einschl. Schutzrohr mit Gewinde, PN 16, aus nichtrostendem Stahl, Einbaulänge 100 mm, aktive Messzone bis 50 mm, Ausführung Ausgänge Feldgerät mit passivem Messelement Ni 1000, relativer Fehler max. 1,6 % vom Einsatzbereich, Gehäuse in Schutzart IP 54 DIN EN 60529 (VDE 0470-1),
Hersteller und Typ 'S+S Regeltechnik, Typ ETF6'
Menge: 30,000 St
Leistungsbereichkatalog: 070
DIN276-1_08: 481
Kostengruppe DIN 276 2018-12: 481
WPW_DIN276-1_08: 481
WPW_DIN276_18: 481

**1.1.20 Relative Feuchte-Kontaktgeber Luftltg Feuchte 10-100% 2Schaltstufen**
STLB-Bau 2025-04 070
Relative Feuchte-Kontaktgeber, Sollwertsteller von außen einstellbar, für Luftleitung, geeignet für Luftgeschwindigkeiten bis 10 m/s, Einstellbereich 10 bis 100 % relative Feuchte, einschl. Montagezubehör, mit 2 Schaltstufen, Gehäuse in Schutzart IP 54 DIN EN 60529 (VDE 0470-1).
Menge: 1,000 St
Leistungsbereichkatalog: 070
DIN276-1_08: 481
Kostengruppe DIN 276 2018-12: 481

**1.1.30 Temp.-/Feuchte-Messwertgeber Luftltg. 250mm Messstab**
STLB-Bau 2022-10 070
Temperatur-Messwertgeber für Luftleitungen mit eingebautem Feuchtemesswertgeber, Einsatzbereich - 30 bis 60 Grad C und 5 bis 95 % relative Feuchte, mit 250 mm langem Messstab und Einbauflansch, Ausführung Ausgänge Feldgerät mit Messsignal passend zum Automationssystem, relativer Fehler max. 1,6 % vom Einsatzbereich.
Menge: 6,000 St
Leistungsbereichkatalog: 070
DIN276-1_08: 481
Kostengruppe DIN 276 2018-12: 481
WPW_DIN276-1_08: 481
WPW_DIN276_18: 481

**1.1.40 Raumtemperatur-Feuchte-Messwertgeber 0-40GradC Feuchte 20-80% AP**
STLB-Bau 2025-04 070
Raumtemperatur-Messwertgeber mit eingebautem Feuchte-Messwertgeber, Einsatzbereich 0 bis 40 Grad C und 20 bis 80 % relative Feuchte, Wiederholgenauigkeit Feuchtemessung ± 2 %, für Aufputzmontage, Ausführung Ausgänge Feldgerät mit Messsignal passend zum Automationssystem, relativer Fehler max. 1 % vom Einsatzbereich, Ausführung gemäß Einzelbeschreibung,
Einzelbeschreibungs-Nr 'mit Kallibrierungszertifikat'

Hersteller und Typ 'SIEMENS QFA3171'
Menge: 8,000 St
Leistungsbereichkatalog: 070
DIN276-1_08: 481
Kostengruppe DIN 276 2018-12: 481
WPW_DIN276-1_08: 481
WPW_DIN276_18: 481

**1.1.50 Luftqualitäts-Messwertgeber Luftltg-Einbau IP3X**
STLB-Bau 2022-10 070
Luftqualitäts-Messwertgeber, für Luftleitungseinbau, Umgebungstemperatur 5 bis 40 Grad C, Umgebungsfeuchte 30 bis 70 % relative Feuchte, Schutzart IP 3X DIN EN 60529 (VDE 0470-1), mit Messsignal passend zum Regelsystem.
Menge: 3,000 St
Leistungsbereichkatalog: 070
DIN276-1_08: 481
Kostengruppe DIN 276 2018-12: 481
WPW_DIN276-1_08: 481
WPW_DIN276_18: 481

**1.1.60 Strömungs-Kontaktgeber Luftltg elektr.Messprinzip**
STLB-Bau 2022-10 070
Strömungs-Kontaktgeber, für Luftleitung, geeignet für Geschwindigkeiten bis 10 m/s, mit elektrischem Messprinzip, mit Schaltzustandsanzeige am Einbauort, Kontaktbelastung 230 V AC, 2 A, Gehäuse in Schutzart IP 43 DIN EN 60529 (VDE 0470-1), einschl. der geberspezifischen Einbauteile.
Menge: 3,000 St
Leistungsbereichkatalog: 070
DIN276-1_08: 481
Kostengruppe DIN 276 2018-12: 481
WPW_DIN276-1_08: 481
WPW_DIN276_18: 481

**1.1.70 Druck-Kontaktgeber Wasser 1Schaltstufe**
STLB-Bau 2022-10 070
Druck-Kontaktgeber, Sollwertsteller von außen einstellbar, für Wasser,
Einsatzbereich in kPa von/bis '5000 kPa'

höchster Arbeitsdruck in kPa '1000 kPa'

einschl. Wand- und Rohrhalterung, einschl. Absperrhähnen, einschl. Druckstoßdämpfung, mit einer Schaltstufe, Kontaktbelastung 230 V AC, 1 A, Zündschutzart eigensicher, mit digitaler Messwertanzeige am Einbauort,
Hersteller und Typ 'IFM Typ PG 2454'
Menge: 2,000 St
Leistungsbereichkatalog: 070
DIN276-1_08: 481
Kostengruppe DIN 276 2018-12: 481
WPW_DIN276-1_08: 481
WPW_DIN276_18: 481

**1.1.80 Bedien-/Anzeigeeinrichtung stationär AP 230VAC LED**
STLB-Bau 2022-10 070
Bedien- und Anzeigeeinrichtung, als stationäre Einheit, für Aufputzmontage, passend zu Schalter-/Steckdosenprogramm, Netzspannung 230 V AC, für Umgebungsbedingungen 0 bis 45 Grad C, relative Umgebungsfeuchte 5 bis 90 % (nicht kondensierend), Anzeige mit LED, mit Bedien-/Anzeigefunktion:
- Antrieb stellen,
- Temperatur messen,
- Feuchte messen,
- Temperatursollwert stellen,
- Raumnutzungsart wählen,
- Stufen schalten.
Menge: 4,000 St
Leistungsbereichkatalog: 070
DIN276-1_08: 484
Kostengruppe DIN 276 2018-12: 481
WPW_DIN276-1_08: 481
WPW_DIN276_18: 481

**1.1.90 Sicherheitsschalter 500VAC 1-polig Wartungs-Lasttrennschalter 3polig**
STLB-Bau 2022-10 075
Sicherheitsschalter DIN EN 60204-1 (VDE 0113-1), zur Schaltung von Einzelantrieben, außerhalb des Kammergehäuses, einschl. elektrischer Verdrahtung mit luftdichter Kabeldurchführung, mit Verschraubung, Bemessungsbetriebsspannung 500 V AC, Schutzart IP 44 DIN EN 60529 (VDE 0470-1), für Schaltung des Hauptstromkreises, 1-polig, einschl. Wartungsschalter als Lasttrennschalter, 3-polig, Gehäuse aus Kunststoff, mit Kabelverschraubung.
Menge: 4,000 St
Leistungsbereichkatalog: 075
DIN276-1_08: 431
Kostengruppe DIN 276 2018-12: 481
WPW_DIN276_18: 481

**1.1.100 Differenzdruckfühler**
Differenzdruckfühler

Digitaler 2‐Kanal‐Differenzdruckschalter / ‐transmitter mit
4‐stelliger Farbwechsel‐LCD

Einsatzbereiche sind u.a. Klimatechnik, Lüftungstechnik

Messbereich:
Kanal  I:  ±25  mbar
Kanal II:  ±25  mbar

Elektrisches Ausgangssignal (Kanal I und II)
4 ‐ 20 mA 3‐Leiter Kanal I +II

Messwertanzeige / Schaltglieder
4‐stelliger Farbwechsel‐LCD – 2 Relaiskontakte
bei Parametrierung (Wertpaare – Volumenstrom) 5‐stellige
Anzeige

Betriebsspannung
24 V DC/AC (12‐32 V DC/AC)

Messeinheit
Druckeinheiten frei wählbar

Druckanschluss
Verschraubung aus Aluminium für 6/4 mm Schlauch,  Verschraubung aus Aluminium für 8/6 mm Schlauch

Elektrischer Anschluss
M12 Steckanschluss

Montagemöglichkeit
Standard (rückseitige Befestigungsbohrungen)
Wandmontage

Parametrierung:
Durch Folientastatur mit menügeführter Bedienung: verriegelbar durch Passwort

Einstellungen/Parametrierung
Dämpfung 0,0 ... 100,0 s (Sprungantwortzeit 10/90%)
Anzeigezuordnung P1 und P2 werden gleichzeitig dargestellt
Schaltausgang Ausschaltpunkt, Einschaltpunkt, Ansprechzeit (0…100 s)
Kanal 1 und Kanal 2 Ausschaltpunkt, Einschaltpunkt, Ansprechzeit
 Funktion (Öffner/Schliesser), Zuordnung zum Relais
Nullpunktstabilisierung Nullpunktkorrektur ⅓ des Grundmessbereichs
Nullpunktfenster ⅓ des Grundmessbereichs
 Messwerte um Null werden innerhalb dieser Grenzen zu Null gesetzt
Ausgangssignal beliebig einstellbar innerhalb des
Kennlinie Grundmessbereichs linear, radiziert, Tabelle mit 3...30 Stützpunkten (Volumenstrom)
LCD – Farbwechselanzeige bei Volumenstrom 5‐stellige Anzeige
Passwortschutz 001 ... 999 (000 kein Passwortschutz)
Messbereich 4:1 spreizbar

Programmierung:
Durch PC‐Adapter EU03 (Zubehör)
Menge: 3,000 St
Kostengruppe DIN 276 2018-12: 481

**1.1.110 Kanalrauchmelder 24V KRM-X-2 0.6 für den Einsatz in Luftkanälen Fabrikat: Oppermann Type: LJl:KRM-X2 0.6**
Menge: 3,000 St
Kostengruppe DIN 276 2018-12: 481

#### Abschnitt 1.2 Ein- und Ausgabefunktionen

*Hinweis: Standardbesch Funktionen GA*
STLB-Bau 2022-04 070
Funktionen DIN EN ISO 16484-3, Massenermittlung dargestellt in GA-Funktionsliste, Beiblatt 070-5, für die Erfassung, Aufbereitung und Ausgabe von Informationen. Sie enthalten Dienstleistungen, wie technische Klärung und Bearbeitung. Eingabe von Adressen, Benutzeradressen, Klartext, Kennlinien, Messbereichen, Einheiten, Parametern, Programmteilen, Programmen, funktionsinterne Merker und Verknüpfungen, Test, Inbetriebnahme, Einregulierung und Ersteinweisung der Anlagenbetreiber, Dokumentation.

**1.2.10 Physikalische Ein-/Ausgabe Binär Schalten/Stellen**
STLB-Bau 2022-04 070
Physikalische Ein-/Ausgabefunktion, DIN EN ISO 16484-3, Binäre Ausgabe Schalten/Stellen gemäß Funktion 1.1 GA-Funktionsliste Beiblatt 070-5.
Menge: 35,000 St
Leistungsbereichkatalog: 070
DIN276-1_08: 481
Kostengruppe DIN 276 2018-12: 481

**1.2.20 Physikalische Ein-/Ausgabe Analoge Ausgabe Stellen**
STLB-Bau 2022-04 070
Physikalische Ein-/Ausgabefunktion, DIN EN ISO 16484-3, Analoge Ausgabe Stellen gemäß Funktion 1.2 GA-Funktionsliste Beiblatt 070-5.
Menge: 45,000 St
Leistungsbereichkatalog: 070
DIN276-1_08: 481
Kostengruppe DIN 276 2018-12: 481

**1.2.30 Physikalische Ein-/Ausgabe Binäre Eingabe Melden**
STLB-Bau 2022-04 070
Physikalische Ein-/Ausgabefunktion, DIN EN ISO 16484-3, Binäre Eingabe Melden gemäß Funktion 1.3 GA-Funktionsliste Beiblatt 070-5.
Menge: 130,000 St
Leistungsbereichkatalog: 070
DIN276-1_08: 481
Kostengruppe DIN 276 2018-12: 481

**1.2.40 Physikalische Ein-/Ausgabe Analoge Eingabe Messen**
STLB-Bau 2022-04 070
Physikalische Ein-/Ausgabefunktion, DIN EN ISO 16484-3, Analoge Eingabe Messen gemäß Funktion 1.5 GA-Funktionsliste Beiblatt 070-5, mit Überwachung auf Geberstörung.
Menge: 90,000 St
Leistungsbereichkatalog: 070
DIN276-1_08: 481
Kostengruppe DIN 276 2018-12: 481

#### Abschnitt 1.3 Verarbeitungsfunktionen

**1.3.10 Verarbeitungsfunktion Überwachung Grenzwert fest**
STLB-Bau 2022-04 070
Verarbeitungsfunktion Überwachen, DIN EN ISO 16484-3, für Grenzwert fest gemäß Funktion 3.1 GA-Funktionsliste Beiblatt 070-5, pro Überprüfung eines physikalischen, kommunikativen oder berechneten Mess- oder Zählwertes, auf die Einhaltung einer vorzugebenden festen Grenze.
Menge: 5,000 St
Leistungsbereichkatalog: 070
DIN276-1_08: 481
Kostengruppe DIN 276 2018-12: 481

**1.3.20 Verarbeitungsfunktion Überwachung Betriebsstundenerfassung**
STLB-Bau 2022-04 070
Verarbeitungsfunktion Überwachen, DIN EN ISO 16484-3, für Betriebsstundenerfassung gemäß Funktion 3.3 GA-Funktionsliste Beiblatt 070-5, pro Betriebszustand, einschl. parametrierbarem Anfangswert, ohne Grenzwertüberwachung.
Menge: 15,000 St
Leistungsbereichkatalog: 070
DIN276-1_08: 481
Kostengruppe DIN 276 2018-12: 481

**1.3.30 Verarbeitungsfunktion Überwachung Ereigniszählung**
STLB-Bau 2022-04 070
Verarbeitungsfunktion Überwachen, DIN EN ISO 16484-3, für Ereigniszählung gemäß Funktion 3.4 GA-Funktionsliste Beiblatt 070-5, pro Zählung, ohne Grenzwertüberwachung.
Menge: 10,000 St
Leistungsbereichkatalog: 070
DIN276-1_08: 481
Kostengruppe DIN 276 2018-12: 481

**1.3.40 Verarbeitungsfunktion Überwachung Befehlsausführkontrolle**
STLB-Bau 2022-04 070
Verarbeitungsfunktion Überwachen, DIN EN ISO 16484-3, für Befehlsausführkontrolle gemäß Funktion 3.5 GA-Funktionsliste Beiblatt 070-5, zum Zusammenfassen, Verzögern und Unterdrücken von Meldungen, pro Benutzeradresse.
Menge: 20,000 St
Leistungsbereichkatalog: 070
DIN276-1_08: 481
Kostengruppe DIN 276 2018-12: 481

**1.3.50 Verarbeitungsfunktion Überwachung Meldungsbearbeitung**
STLB-Bau 2022-04 070
Verarbeitungsfunktion Überwachen, DIN EN ISO 16484-3, für Meldungsbearbeitung gemäß Funktion 3.6 GA-Funktionsliste Beiblatt 070-5, zum Zusammenfassen, Verzögern und Unterdrücken von Meldungen, pro Benutzeradresse.
Menge: 10,000 St
Leistungsbereichkatalog: 070
DIN276-1_08: 481
Kostengruppe DIN 276 2018-12: 481

**1.3.60 Verarbeitungsfunktion Steuern Motorsteuerung**
STLB-Bau 2022-10 070
Verarbeitungsfunktion Steuern, DIN EN ISO 16484-3, für Motorsteuerung gemäß Funktion 4.2 GA-Funktionsliste Beiblatt 070-5.
Menge: 15,000 St
Leistungsbereichkatalog: 070
DIN276-1_08: 481
Kostengruppe DIN 276 2018-12: 481

**1.3.70 Verarbeitungsfunktion Steuern Umschaltung pro Antrieb**
STLB-Bau 2022-04 070
Verarbeitungsfunktion Steuern, DIN EN ISO 16484-3, für Umschaltung pro Antrieb gemäß Funktion 4.3 GA-Funktionsliste Beiblatt 070-5.
Menge: 1,000 St
Leistungsbereichkatalog: 070
DIN276-1_08: 481
Kostengruppe DIN 276 2018-12: 481

**1.3.80 Verarbeitungsfunktion Steuern Folgesteuerung pro Aggregat**
STLB-Bau 2022-10 070
Verarbeitungsfunktion Steuern, DIN EN ISO 16484-3, für Folgesteuerung pro Aggregat gemäß Funktion 4.4 GA-Funktionsliste Beiblatt 070-5.
Menge: 5,000 St
Leistungsbereichkatalog: 070
DIN276-1_08: 481
Kostengruppe DIN 276 2018-12: 481

**1.3.90 Verarbeitungsfunktion Steuern Sicherheits-/Frostschutzsteuerung**
STLB-Bau 2022-04 070
Verarbeitungsfunktion Steuern, DIN EN ISO 16484-3, Sicherheits-/Frostschutzsteuerung gemäß Funktion 4.5 GA-Funktionsliste Beiblatt 070-5, pro Steuerungsablauf.
Menge: 10,000 St
Leistungsbereichkatalog: 070
DIN276-1_08: 481
Kostengruppe DIN 276 2018-12: 481

**1.3.100 Verarbeitungsfunktion Regeln PI-/PID-Regelung**
STLB-Bau 2022-04 070
Verarbeitungsfunktion Regeln, DIN EN ISO 16484-3, für PI-/PID-Regelung gemäß Funktion 5.2 GA-Funktionsliste Beiblatt 070-5.
Menge: 10,000 St
Leistungsbereichkatalog: 070
DIN276-1_08: 481
Kostengruppe DIN 276 2018-12: 481

**1.3.110 Verarbeitungsfunktion Regeln Sollwertführung/-kennlinie**
STLB-Bau 2022-10 070
Verarbeitungsfunktion Regeln, DIN EN ISO 16484-3, für Sollwertführung/-kennlinie gemäß Funktion 5.3 GA-Funktionsliste Beiblatt 070-5.
Menge: 10,000 St
Leistungsbereichkatalog: 070
DIN276-1_08: 481
Kostengruppe DIN 276 2018-12: 481

**1.3.120 Verarbeitungsfunktion Regeln Stellausgabe stetig**
STLB-Bau 2022-10 070
Verarbeitungsfunktion Regeln, DIN EN ISO 16484-3, für Stellausgabe stetig gemäß Funktion 5.4 GA-Funktionsliste Beiblatt 070-5.
Menge: 10,000 St
Leistungsbereichkatalog: 070
DIN276-1_08: 481
Kostengruppe DIN 276 2018-12: 481

**1.3.130 Verarbeitungsfunktion Regeln Stellausgabe Pulsweitenmodulation**
STLB-Bau 2022-10 070
Verarbeitungsfunktion Regeln, DIN EN ISO 16484-3, für Stellausgabe Pulsweitenmodulation gemäß Funktion 5.6 GA-Funktionsliste Beiblatt 070-5.
Menge: 3,000 St
Leistungsbereichkatalog: 070
DIN276-1_08: 481
Kostengruppe DIN 276 2018-12: 481

**1.3.140 Verarbeitungsfunktion Regeln Begrenzung Sollwert/Stellgröße**
STLB-Bau 2022-10 070
Verarbeitungsfunktion Regeln, DIN EN ISO 16484-3, für Begrenzung Sollwert/Stellgröße gemäß Funktion 5.7 GA-Funktionsliste Beiblatt 070-5.
Menge: 10,000 St
Leistungsbereichkatalog: 070
DIN276-1_08: 481
Kostengruppe DIN 276 2018-12: 481

**1.3.150 Verarbeitungsfunktion Rechnen/Optimieren h,x geführte Strategie**
STLB-Bau 2022-10 070
Verarbeitungsfunktion Rechnen/Optimieren, DIN EN ISO 16484-3, für h,x geführte Strategie gemäß Funktion 6.1 GA-Funktionsliste Beiblatt 070-5, pro Eingangs-Benutzeradresse.
Menge: 10,000 St
Leistungsbereichkatalog: 070
DIN276-1_08: 481
Kostengruppe DIN 276 2018-12: 481

**1.3.160 Verarbeitungsfunktion Rechnen/Optimieren Arithmetische Berechnung**
STLB-Bau 2022-10 070
Verarbeitungsfunktion Rechnen/Optimieren, DIN EN ISO 16484-3, für Arithmetische Berechnung gemäß Funktion 6.2 GA-Funktionsliste Beiblatt 070-5, pro Eingangs-Benutzeradresse.
Menge: 10,000 St
Leistungsbereichkatalog: 070
DIN276-1_08: 481
Kostengruppe DIN 276 2018-12: 481

**1.3.170 Verarbeitungsfunktion Rechnen/Optimieren Ereignisabhängiges Schalten**
STLB-Bau 2022-04 070
Verarbeitungsfunktion Rechnen/Optimieren, DIN EN ISO 16484-3, für Ereignisabhängiges Schalten gemäß Funktion 6.3 GA-Funktionsliste Beiblatt 070-5, pro Ausgabe-Benutzeradresse, für einen der Programmart zugeordneten Ein-/Auszyklus.
Menge: 10,000 St
Leistungsbereichkatalog: 070
DIN276-1_08: 481
Kostengruppe DIN 276 2018-12: 481

**1.3.180 Verarbeitungsfunktion Rechnen/Optimieren Netzwiederkehrprogramm**
STLB-Bau 2022-04 070
Verarbeitungsfunktion Rechnen/Optimieren, DIN EN ISO 16484-3, für Netzwiederkehrprogramm gemäß Funktion 6.11 GA-Funktionsliste Beiblatt 070-5, pro Ausgabe-Benutzeradresse.
Menge: 1,000 St
Leistungsbereichkatalog: 070
DIN276-1_08: 481
Kostengruppe DIN 276 2018-12: 481

#### Abschnitt 1.4 Schaltschrank ISP Thz Sepk

*Hinweis: Hinweistext Planungs- und Ausführungshinweise TU DO - Schaltschrank*
Hinweistext Planungs- und Ausführungshinweise TU DO - Schaltschranlk  Es gelten die Planungs- und Ausführungshinweise der TU DO zum Aufbau des Schaltschrankes  Der Schrankaufbau ist im Zuge der Werk- und Montageplanung als Schnitt darzustellen und der TU DO zur Genehmigung vorzulegen.

Weiterführende Vorgaben:
- Kabeleinführung von unten
- Freie Kontakte der I/O Module sind auf die Eingangsklemmleisten zur führen, sodass bei späterer Erweiterung der Anlage keine Kabelzugarbeiten am Schaltschrank notwendig sind.

**1.4.10 Systemverteiler f.Automationsgeräte Dreiphasenwechselstrom Hutschiene bestückt verdrahtet verwindungssteif Stahlblech besch. Bodenmontage**
STLB-Bau 2022-10 070
Systemverteiler für den Einbau von Automationsgeräten, DIN EN IEC 63044-3 (VDE 0849-44-3), Schutzmaßnahmen DIN VDE 0100-410 (VDE 0100-410), Verdrahtungsfarben DIN EN 60204-1 (VDE 0113-1), Farbkennzeichnung DIN EN 60073 (VDE 0199), Bemessungsspannung Einspeisung 400 V 50 Hz, Bemessungsstrom Einspeisung 32 A, Dreiphasenwechselstrom, Schutzart IP 54 DIN EN 60529 (VDE 0470-1), für Umgebungsbedingungen 10 bis 40 Grad C, relative Luftfeuchte 5 bis 95 %, mit Hutschiene, bestückt, verdrahtet, auf Ein- und Abgangsklemmen als wartungsfreie Reihenklemmen mit Erdungs- und Nullleiterklemmen, Durchführung mit Zugentlastung, Kennzeichnung der Anschlussbuchse / des Anschlusssteckers, Gehäuse aus verwindungssteifer Stahlblechkonstruktion, pulverbeschichtet, Farbton grau RAL 7035, Bodenmontage, mit Befestigungslaschen außen, mit 2 Blechschnellverschlüssen, 2 Scharniere, mit Behälter zum Aufbewahren der Unterlagen, mit Trennung bei verschiedenen Netzarten, Verdrahtung in Verdrahtungskanälen, mit beschrifteten Bezeichnungsschildern mit UV-beständiger Kunststofffolie, Beschriftung 2-zeilig mit max. 20 Zeichen pro Zeile
Füllung in % '30'

Maße B/H/T in mm '1200/2000/600'
Menge: 1,000 St
Leistungsbereichkatalog: 070
DIN276-1_08: 484
Kostengruppe DIN 276 2018-12: 484
WPW_DIN276-1_08: 484
WPW_DIN276_18: 484

**1.4.20 Schaltplantasche Schaltschrank Stahl besch T 90mm B 600mm**
STLB-Bau 2022-10 070
Schaltplantasche für Schaltschrank, aus beschichtetem Stahl, Tiefe 90 mm, für Türen mit Breite 600 mm, an Tür geschraubt.
Menge: 1,000 St
Leistungsbereichkatalog: 070
DIN276-1_08: 482
Kostengruppe DIN 276 2018-12: 482

**1.4.30 Ablagepult Schaltschrank KS B 500mm**
STLB-Bau 2022-04 070
Klappbares Ablagepult für Schaltschrank, aus Kunststoff, für Türen mit Breite 500 mm.
Menge: 1,000 St
Leistungsbereichkatalog: 070
DIN276-1_08: 482
Kostengruppe DIN 276 2018-12: 482

**1.4.40 Be- Entlüftung Schaltschrank**
STLB-Bau 2022-04 070
Be- und Entlüftung für Schaltschrank, als Anschluss an vorh. Be- und Entlüftung, einschl. Anschlussstutzen, mit Filter,
Luftvolumenstrom in m3/h '100...........................'

mit Temperaturkontaktgeber einschl. Sollwertsteller, Schutzart IP 54 DIN EN 60529 (VDE 0470-1).
Menge: 1,000 St
Leistungsbereichkatalog: 070
DIN276-1_08: 482
Kostengruppe DIN 276 2018-12: 482

**1.4.50 Leistungsabgang 230V 16A**
STLB-Bau 2022-04 070
Leistungsabgang für 230 V AC, mit Lastschalter und Sicherungen, Bemessungsstrom 16 A, einschl. potentialfreiem Hilfskontakt, verdrahten auf Reihenklemmen.
Menge: 20,000 St
Leistungsbereichkatalog: 070
DIN276-1_08: 482
Kostengruppe DIN 276 2018-12: 482

**1.4.60 Sicherungsabgang Steuerspannung (24V DC)**
Menge: 3,000 St
Kostengruppe DIN 276 2018-12: 482

**1.4.70 Sicherungsabgang Steuerspannung (24V AC)**
Menge: 3,000 St
Kostengruppe DIN 276 2018-12: 482

**1.4.80 Sicherheitssteuerung 1Eingang Ausgänge 1 St Relaistechnik**
STLB-Bau 2022-04 070
Sicherheitssteuerung zum Schalten in einen sicheren Anlagenzustand bei Auslösung durch Wächter- und/oder Begrenzungs-Kontaktgeber DIN EN 14597, für einen auslösenden Eingang,
Anzahl zu schaltende Ausgänge '1' St,
ohne geberseitiger Selbsthaltung, Auslösung unverzögert, Eingangssignal durch Kontaktgeber in Ruhestromschaltung einschl. automatischer Quittierung bei Netzwiederkehr, in Relaistechnik, mit potentialfreiem Hilfskontakt.
Menge: 10,000 St
Leistungsbereichkatalog: 070
DIN276-1_08: 482
Kostengruppe DIN 276 2018-12: 482

**1.4.90 Überspannungsschutzgerät Typ1/2 f.Sammelschienensystem 40mm TN-S-System 7,5kA/Pol 100kA N-PE Schutzpegel 1,5kV**
STLB-Bau 2025-04 050
Überspannungsschutzgerät DIN EN 61643-11 (VDE 0675-6-11), leckstromfrei, Typ 1 und 2, Einbauort am oder in der Nähe des Speisepunktes der elektrischen Anlage, Komplettbauweise, als Einbaugerät für Sammelschienensystem 40 mm, Maße DIN VDE 0603-1 (VDE 0603-1), DIN VDE 0603-2-1 (VDE 0603-2-1), mit Funktionsanzeige, für TN-S-System mit Schutzschaltung DIN VDE 0100-534, Blitzstoßstrom (10/350) mind. 7,5 kA je Pol, Blitzstoßstrom (10/350) zwischen N und PE mind. 100 kA, Folgestromlöschfähigkeit mind. 25 kA effektiv, Schutzpegel max. 1,5 kV, zur Montage auf Hutschiene TH 35 DIN EN 60715 (VDE 0660-520).
Menge: 1,000 St
Leistungsbereichkatalog: 050
DIN276-1_08: 446
Kostengruppe DIN 276 2018-12: 446

**1.4.100 Sammelstörmeldeeinr.**
STLB-Bau 2022-04 070
Sammelstörmeldeeinrichtung, mit Schnittstelle über potentialfreie Kontakte, mit Hupenansteuerung einschl. Hupe mit Quittierung, mit potentialfreiem Ausgangskontakt,
Meldungen '1' St,
für Einbau in Tür oder Tableau, Ausführung in Einschubtechnik mit Frontplatte einschl. Baugruppenträger.
Menge: 1,000 St
Leistungsbereichkatalog: 070
DIN276-1_08: 482
Kostengruppe DIN 276 2018-12: 482

**1.4.110 Steuerspannungsversorgung - 24 V AC**
Steuerspannungsversorgung - 24 V AC  230/24VAC / 4,0A
einschl. primär- und
sekundärseitiger Sicherung über
Leitungsschutzschalter, mit
thermischer und magnetischer
Auslösung, mit
Erdschlussüberwachung einschl.
potentialfreien Hilfskontakten

Beschrieben sind Leistungsabgänge inkl. lS für Feldgeräte mit einer Versorgungsspannung von 24 V AC
Menge: 3,000 St
Kostengruppe DIN 276 2018-12: 482

**1.4.120 Steuerspannungsversorgung - 24 V DC**
Steuerspannungsversorgung - 24 VDC  230/24VDC / 4,0A
einschl. primär- und
sekundärseitiger Sicherung über
Leitungsschutzschalter, mit
thermischer und magnetischer
Auslösung, mit
Erdschlussüberwachung einschl.
potentialfreien Hilfskontakten

Beschrieben sind Leistungsabgänge inkl. lS für Feldgeräte mit einer Versorgungsspannung von 24 V DC
Menge: 3,000 St
Kostengruppe DIN 276 2018-12: 482

**1.4.130 Reihenklemmspeiseblock 80 x 1,5 mm²**
Reihenklemmspeiseblock 80 x 1,5 mm²  Reihenklemmenspeiseblock für
Stützspannungsspeisung
80x1,5mm² für 24VAC L DDC, 24VAC GND
DDC, 24VAC L,
24VAC GND, 24VDC +, 24VDC -, 230V L, 230V
N

Klemmleisten zum Auflegen der abgehenden Kabel zum Feldgerät und internen Schaltschrankverkabelung zur Leistungsversorgung der Feldgeräte. Die Reihenklemme stellt die Schnittstelle zwischen Gebäudeinstallation und Schaltschrank dar.
Menge: 8,000 Stk
Kostengruppe DIN 276 2018-12: 482

**1.4.140 Schaltschrank Haupteinspeisung**
Schaltschrank Haupteinspeisung  Haupteinspeisung
(gleichz. Leistung max. 35 kW)
hauptsächlich bestehend
aus
1 Satz Anschlussklemmen für Zuleitung für 5-Leiter
- 1 Sicherungselement, dreipolig 20A,
- 1 dreipol. Lastschalter, einstellbar, als
  Hauptschalter
- 1 Hilfsschalter einschl. Meldung
- 3 Phasenkontrollampen mit Vorsicherungen
- 1 Asymetrierelais
- 1  Überstromableiter (Typ2-Ableiter) 4 polig mit
  Fernmeldekontakt
- 1  elektron. Wischrelais für autom. Entriegelung nach
  einem Netzausfall
- 3  LS- Schalter, 10 A
Menge: 1,000 Stk
Kostengruppe DIN 276 2018-12: 482

**1.4.150 Sammelschienensystem**
Sammelschienensystem  inklusive
Stromschienen, zum
Aufbau von Schalt- und
Schutzgeräten, Ausführung
mit integrierten Sicherungsträgern,
Halterungen, Isolierungen,
Durchführungen und kompl.
Berührungsschutz,
(ca. 20% Belastungsreserve sind
berücksichtigt).
Menge: 1,000 Stk
Kostengruppe DIN 276 2018-12: 482

**1.4.160 Schaltschrankbeleuchtung Steckdose Ein-/Ausschalter**
STLB-Bau 2022-04 054
Schaltschrankbeleuchtung, einschl. Türkontaktschalter, mit Steckdose, mit Ein-/Ausschalter.
Menge: 1,000 St
Leistungsbereichkatalog: 054
DIN276-1_08: 443
Kostengruppe DIN 276 2018-12: 443

**1.4.170 Auflegen von Kabel auf Schaltschrank**
Menge: 500,000 Stk
Kostengruppe DIN 276 2018-12: 482

**1.4.190 Sicherungsautomat bis 32A"B" 3pol. ohne Hi**
Menge: 5,000 Stk

**1.4.200 Sicherungsautomat bis 16A"B" 3pol. mit Hi**
Menge: 10,000 Stk

**1.4.210 Netzwerkdosen**
Menge: 4,000 Stk

#### Abschnitt 1.5 Kabel und Leitungen

**1.5.10 Installationskabel symmetrisch J-Y(St)Y 4x2x0,8 Bd vorh.Kabelrinne/Kanal**
STLB-Bau 2025-04 061
Installationskabel, symmetrisch, DIN VDE 0815 (VDE 0815), J-Y(St)Y, 4 x 2 x 0,8 Bd, auf vorh. Kabelrinnen oder in offene Kanäle, Arbeitshöhe des Montageortes bis 3,5 m über der Standfläche des hierfür erforderlichen Gerüstes, Gerüst wird beigestellt/ist vorh..
Menge: 6250,000 m
Leistungsbereichkatalog: 061
DIN276-1_08: 457
Kostengruppe DIN 276 2018-12: 457

**1.5.20 Installationskabel symmetrisch Anschluss J-Y(St)Y 4x2x0,8 Bd**
STLB-Bau 2022-04 061
Installationskabel, symmetrisch, DIN VDE 0815 (VDE 0815), nur anschließen, an Anschlusseinrichtung, Aufputzausführung, in löt-, schraub- und abisolierfreier Technik (LSA-Technik), J-Y(St)Y, 4 x 2 x 0,8 Bd.
Menge: 240,000 St
Leistungsbereichkatalog: 061
DIN276-1_08: 457
Kostengruppe DIN 276 2018-12: 484

**1.5.30 Installationskabel symmetrisch J-Y(St)Y 10x2x0,8 Bd vorh.Kabelrinne/Kanal**
STLB-Bau 2025-04 061
Installationskabel, symmetrisch, DIN VDE 0815 (VDE 0815), J-Y(St)Y, 10 x 2 x 0,8 Bd, auf vorh. Kabelrinnen oder in offene Kanäle, Arbeitshöhe des Montageortes bis 3,5 m über der Standfläche des hierfür erforderlichen Gerüstes.
Menge: 120,000 m
Leistungsbereichkatalog: 061
DIN276-1_08: 457
Kostengruppe DIN 276 2018-12: 457

**1.5.40 Installationskabel symmetrisch Anschluss J-Y(St)Y 10x2x0,8 Bd**
STLB-Bau 2022-10 061
Installationskabel, symmetrisch, DIN VDE 0815 (VDE 0815), nur anschließen, an Anschlusseinrichtung, Aufputzausführung, in löt-, schraub- und abisolierfreier Technik (LSA-Technik), J-Y(St)Y, 10 x 2 x 0,8 Bd.
Menge: 2,000 St
Leistungsbereichkatalog: 061
DIN276-1_08: 457
Kostengruppe DIN 276 2018-12: 484

**1.5.50 Installationskabel symmetrisch J-Y(St)Y 20x2x0,8 Bd vorh.Kabelrinne/Kanal**
STLB-Bau 2025-04 061
Installationskabel, symmetrisch, DIN VDE 0815 (VDE 0815), J-Y(St)Y, 20 x 2 x 0,8 Bd, auf vorh. Kabelrinnen oder in offene Kanäle, Arbeitshöhe des Montageortes bis 3,5 m über der Standfläche des hierfür erforderlichen Gerüstes, Gerüst wird beigestellt/ist vorh..
Menge: 150,000 m
Leistungsbereichkatalog: 061
DIN276-1_08: 457
Kostengruppe DIN 276 2018-12: 457

**1.5.60 Installationskabel symmetrisch Anschluss J-Y(St)Y 4x2x0,8 Bd**
STLB-Bau 2022-04 061
Installationskabel, symmetrisch, DIN VDE 0815 (VDE 0815), nur anschließen, an Anschlusseinrichtung, Aufputzausführung, in löt-, schraub- und abisolierfreier Technik (LSA-Technik), J-Y(St)Y, 4 x 2 x 0,8 Bd.
Menge: 6,000 St
Leistungsbereichkatalog: 061
DIN276-1_08: 457
Kostengruppe DIN 276 2018-12: 484

**1.5.70 Datenkabel Horizontal-Steigbereich Kat.7 geschirmt 4x2xAWG23 halogenfrei flammwidrig**
STLB-Bau 2025-04 061
Datenkabel für den Horizontal- und Steigbereich DIN EN 50288-4-1 (VDE 0819-4-1), Kategorie 7 DIN EN 50173-1 (VDE 0800-173-1), geschirmt, Trennklasse d DIN EN 50174-2 (VDE 0800-174-2), für PoE, Typ 1, Leitungswiderstand 0,065 Ohm/m und Kabeldurchmesser 0,007 m DIN EN 50174-2 (VDE 0800-174-2), Link-Klasse F, DIN EN 50173-1 (VDE 0800-173-1), 4 x 2 x AWG 23, halogenfrei, flammwidrig.
Menge: 100,000 m
Leistungsbereichkatalog: 061
DIN276-1_08: 457
Kostengruppe DIN 276 2018-12: 457

**1.5.80 Datenkabel Horizontal-/Steigbereich Kat.7 geschirmt Anschluss 4x2xAWG23 halogenfrei flammwidrig**
STLB-Bau 2022-04 061
Datenkabel für den Horizontal- und Steigbereich DIN EN 50288-4-1 (VDE 0819-4-1), Kategorie 7 DIN EN 50173-1 (VDE 0800-173-1), geschirmt, Trennklasse d DIN EN 50174-2 (VDE 0800-174-2), für PoE, Typ 1, Leitungswiderstand 0,065 Ohm/m und Kabeldurchmesser 0,007 m DIN EN 50174-2 (VDE 0800-174-2), Link-Klasse F, DIN EN 50173-1 (VDE 0800-173-1), nur anschließen, 4 x 2 x AWG 23, halogenfrei, flammwidrig.
Menge: 2,000 St
Leistungsbereichkatalog: 061
DIN276-1_08: 457
Kostengruppe DIN 276 2018-12: 484

**1.5.90 Kabel NYY-J 5x10RE vorh.Kabelrinne/Kanal**
STLB-Bau 2022-10 053
Kabel DIN VDE 0276-603 (VDE 0276-603) NYY-J 5 x 10 RE, auf vorh. Kabelrinnen oder in offene Kanäle, Arbeitshöhe des Montageortes bis 3,5 m über der Standfläche des hierfür erforderlichen Gerüstes.
Menge: 240,000 m
Leistungsbereichkatalog: 053
DIN276-1_08: 444
Kostengruppe DIN 276 2018-12: 484

**1.5.100 Kabel NYY-J 3x1,5RE vorh.Kabelrinne/Kanal**
STLB-Bau 2022-04 053
Kabel DIN VDE 0276-603 (VDE 0276-603) NYY-J 3 x 1,5 RE, Cu-Zahl 43, auf vorh. Kabelrinnen oder in offene Kanäle, Arbeitshöhe des Montageortes bis 3,5 m über der Standfläche des hierfür erforderlichen Gerüstes.
Menge: 3200,000 m
Leistungsbereichkatalog: 053
DIN276-1_08: 444
Kostengruppe DIN 276 2018-12: 484

**1.5.110 Gummischlauchleitung H07RN-F 1x16**
STLB-Bau 2022-04 053
Gummischlauchleitung DIN EN 50525-2-21 (VDE 0285-525-2-21) H07RN-F 1 x 16, Cu-Zahl 154.
Menge: 40,000 m
Leistungsbereichkatalog: 053
DIN276-1_08: 444
Kostengruppe DIN 276 2018-12: 484

**1.5.120 Anschluss von externen Feldgeräten an pot. freie Kontakte für BM/SM**
Menge: 20,000 Stk
Kostengruppe DIN 276 2018-12: 484

**1.5.130 Netzwerkmessung einschl. Protokoll**
Menge: 1,000 Stk
Kostengruppe DIN 276 2018-12: 484

**1.5.140 Kabelrinne gelocht Stahl bandverz H 35mm B 300mm**
STLB-Bau 2022-04 053
Kabelrinne für Kabelträgersystem DIN EN 61537 (VDE 0639), gelocht, aus bandverzinktem Stahl DIN EN 10346, Seitenhöhe mind. 35 mm, Breite mind. 300 mm.
Menge: 120,000 m
Leistungsbereichkatalog: 053
DIN276-1_08: 444
Kostengruppe DIN 276 2018-12: 484

**1.5.150 Ausleger Kabelrinne Stahl bandverz bis 1,5kN L 400mm an Stielen**
STLB-Bau 2022-04 053
Ausleger für Kabelrinne, aus bandverzinktem Stahl DIN EN 10346, Tragfähigkeit bis 1,5 kN, Länge 400 mm, an Stielen, einseitig, Stiele werden gesondert vergütet.
Menge: 60,000 St
Leistungsbereichkatalog: 053
DIN276-1_08: 444
Kostengruppe DIN 276 2018-12: 444

**1.5.160 Stiel Ausleger Kabelrinne Stahl bandverz H-Profil 80mm bis 2kN Deckenbefestigung L bis 600mm**
STLB-Bau 2022-04 053
Stiel für Ausleger für Kabelrinne, aus bandverzinktem Stahl DIN EN 10346, als H-Profil 80 mm, Tragfähigkeit bis 2 kN, an Decke befestigen mit bauaufsichtlich zugelassenen Dübeln, mit angeschweißter Kopfplatte, Stiellänge bis 600 mm.
Menge: 60,000 St
Leistungsbereichkatalog: 053
DIN276-1_08: 444
Kostengruppe DIN 276 2018-12: 484

**1.5.170 Elektroinstallationsrohr Stahl verz AD 20mm AP Abstandsschellen**
STLB-Bau 2022-04 053
Elektroinstallationsrohr DIN EN 61386 (VDE 0605), Maße DIN EN 60423, nicht flammenausbreitend, aus verzinktem Stahl, Außendurchmesser 20 mm, Druckfestigkeit Klasse 1 - sehr leicht (125 N) DIN EN 61386-1 (VDE 0605-1), Klasse Schlagbeanspruchung 3 - mittel DIN EN 61386-1 (VDE 0605-1), max. Gebrauchstemperatur Klasse 1 (60 Grad C) DIN EN 61386-1 (VDE 0605-1), Verlegung offen, auf Putz, mit Abstandsschellen, Arbeitshöhe des Montageortes bis 3,5 m über der Standfläche des hierfür erforderlichen Gerüstes.
Menge: 200,000 m
Leistungsbereichkatalog: 053
DIN276-1_08: 444
Kostengruppe DIN 276 2018-12: 484

**1.5.180 Steigleiter gelocht Stahl bandverz H 35mm B 600mm**
STLB-Bau 2022-04 053
Steigleiter, gelocht, Sprossenabstand 300 mm, mit einem Trennsteg, aus bandverzinktem Stahl DIN EN 10346, Seitenhöhe mind. 35 mm, Breite mind. 600 mm, Arbeitshöhe des Montageortes bis 5,5 m über der Standfläche des hierfür erforderlichen Gerüstes, Gerüst wird gesondert vergütet.
Menge: 5,000 m
Leistungsbereichkatalog: 053
DIN276-1_08: 444
Kostengruppe DIN 276 2018-12: 484

**1.5.190 Kabelbefestgigungsschelle Steigleiter**
Kabelbefestgigungsschelle Steigleiter  Abstandschelle zur Montage von Rohren und Kabeln an Wand, Decke und Boden. Mit selbstsicherndem Oberteil. Befestigung über Langloch.
Zugelassen für den Funktionserhalt nach DIN 4102 Teil 12, Funktionserhaltklassen E 30 bis E 90.  Durchmesser: 20 mm  Materialsträke: > 1,0 mm  Material: Stahl, feuerverzinkt
Menge: 40,000 Stk
Kostengruppe DIN 276 2018-12: 484

#### Abschnitt 1.6 Automations- und Bedieneinrichtung

**1.6.10 Aufschaltung ISP auf Leittechnik**
Aufschaltung ISP auf Leittechnik  Aufschaltung des neu hinzukommenden
Informationsschwerpunktes auf den GLT-
Leitrechner,
Kommunikations- und Datenpunkttests,
einschließlich
Archivierung und Funktionstest,
Einbindung über
vorhandenes Datennetz.
Menge: 1,000 Stk
Kostengruppe DIN 276 2018-12: 481

**1.6.20 Automationsstation - PXC7**
Automationsstation - PX200
Menge: 1,000 Stk
Kostengruppe DIN 276 2018-12: 481

**1.6.30 Verdratung DDC mit IO-Module**
Verdratung DDC mit IO-Module

Kompletter Einbau und
Verdrahtung aller zu
dieser ISP angebotenen DDC-Komponenten, mit
Baugruppen- und Modulträgern,
Bedien-,
Sichtbediengerät.
Menge: 1,000 Stk
Kostengruppe DIN 276 2018-12: 481

**1.6.40 Einspeismodul I/O-Module**
Einspeismodul I/O-Module  Eingangsspannung: 24 V AC Eingangsstrom: < 6 A Ausgangsspannung: 24 V DC  Ausgangsstrom: > 1 A  Leistungsaufnahme max: < 150 VA  mit Steckbaren Schraubklemmen  Schutzklasse: IP 20  Produktvorgabe: SIEMENS - BPZ: TXS 1.12 F10
Menge: 5,000 Stk
Kostengruppe DIN 276 2018-12: 481

**1.6.50 I/O Modul - Analog Ein (0-10 V)**
I/O Modul Universalmodul 8-Kanal, Hand und LCD
DE, ZE, AE, AA, LED-Anzeige
LCD-Display für Betriebstatus und
Diagnose sowie lokale Vorrangbedienung
nach ISO 16484-2 mit Handtasten pro
Kanal, pro Kanal konfigurierbar für
Melden, Zählen:
- potentialfreier Dauer- oder
Impulskontakt als Öffner oder
Schliesser, Speicherfunktion
- Impulskontakt bis 25 Hz
- Leitungslänge bis zu 300 m
Messen:
- hochauflösendender Messeingang 15 Bit
- LG-Ni 1000 Ohm, Pt1000 Ohm
- PTC T1
- aktiver Messwert 0...10 VDC
Stellen:
- 0...10 VDC, stetig
Modul-LED für Status und Diagnose,
Kanal-LEDs für Status und
Diagnose mit Wirksinn und Helligkeit
entsprechend der E/A-Funktion,
LCD-Anzeige von Signaltyp, Prozesswert
und Diagnoseinformation,
Klemmen kurzschlussfest bis 24 V mit Prüfabgriffen, 4 Speisungsklemmen für
Feldgeräte, Trennklemmenfunktion mit
Direktanschluss ohne Reihenklemmen,
Trennung von Elektronik und Sockel,
freie Kanalbeschriftung möglich
 Produktvorgabe: SIEMENS - TXM 1.8U-ML
Menge: 12,000 Stk
Kostengruppe DIN 276 2018-12: 481

**1.6.60 Universalmodul 8-Kanal, Hand und LCD DE, ZE, AE, AA, LED-Anzeige**
I/O Modul Universalmodul 8-Kanal, Hand und LCD
DE, ZE, AE, AA, LED-Anzeige
LCD-Display für Betriebstatus und
Diagnose sowie lokale Vorrangbedienung
nach ISO 16484-2 mit Handtasten pro
Kanal,pro Kanal konfigurierbar für
Melden, Zählen:
- potentialfreier Dauer- oder
Impulskontakt als Öffner oder
Schliesser, Speicherfunktion
- Impulskontakt bis 25 Hz
- Leitungslänge bis zu 300 m
Messen:
- hochauflösendender Messeingang 15 Bit
- LG-Ni 1000 Ohm, Pt1000 Ohm
- PTC T1
- aktiver Messwert 4-20 mA / 0-10 V DC
Stellen:
- 4-20 mA / 0-10 V DC, stetig
Modul-LED für Status und Diagnose,
Kanal-LEDs für Status und
Diagnose mit Wirksinn und Helligkeit
entsprechend der E/A-Funktion,
LCD-Anzeige von Signaltyp, Prozesswert
und Diagnoseinformation,
Klemmen kurzschlussfest bis 24 V mit Prüfabgriffen, 4 Speisungsklemmen für
Feldgeräte, Trennklemmenfunktion mit
Direktanschluss ohne Reihenklemmen,
Trennung von Elektronik und Sockel,
freie Kanalbeschriftung möglich  Produktvorgabe: SIEMENS - TXM 1.8X-ML
Menge: 10,000 Stk
Kostengruppe DIN 276 2018-12: 481

**1.6.70 Ausgangsmodul Digital 6-Kanal, Hand Relaisausgänge, LED-Anzeige**
I/O Modul Universalmodul 8-Kanal, Hand und LCD
DE, ZE, AE, AA, LED-Anzeige
LCD-Display für Betriebstatus und
Diagnose sowie lokale Vorrangbedienung
nach ISO 16484-2 mit Handtasten pro
Kanal,pro Kanal konfigurierbar für
Melden, Zählen:
- potentialfreier Dauer- oder
Impulskontakt als Öffner oder
Schliesser, Speicherfunktion
- Impulskontakt bis 25 Hz
- Leitungslänge bis zu 300 m
Messen:
- hochauflösendender Messeingang 15 Bit
- LG-Ni 1000 Ohm, Pt1000 Ohm
- PTC T1
- aktiver Messwert 0...10 VDC
Stellen:
- 0...10 VDC, stetig
Modul-LED für Status und Diagnose,
Kanal-LEDs für Status und
Diagnose mit Wirksinn und Helligkeit
entsprechend der E/A-Funktion,
LCD-Anzeige von Signaltyp, Prozesswert
und Diagnoseinformation,
Klemmen kurzschlussfest bis 24 V mit Prüfabgriffen, 4 Speisungsklemmen für
Feldgeräte, Trennklemmenfunktion mit
Direktanschluss ohne Reihenklemmen,
Trennung von Elektronik und Sockel,
freie Kanalbeschriftung möglich  Produktvorgabe: SIEMENS - TXM 1.8U-ML
Menge: 10,000 Stk
Kostengruppe DIN 276 2018-12: 481

**1.6.80 Eingangsmodul Digital 16-Kanal für DE, ZE mit Status-LED**
Menge: 20,000 St
Kostengruppe DIN 276 2018-12: 481

**1.6.90 I/O Modul - Relaismodul**
I/O Modul Relaismodul mit 6 Datenpunkten und lokaler Bedienung
- potentialfreier Dauer- oder
Impulskontakt als Öffner oder
Schliesser, Speicherfunktion
- Impulskontakt bis 25 Hz
- Leitungslänge bis zu 300 m

Klemmen kurzschlussfest bis 24 V mit Prüfabgriffen, 4 Speisungsklemmen für
Feldgeräte, Trennklemmenfunktion mit
Direktanschluss ohne Reihenklemmen,
Trennung von Elektronik und Sockel,
freie Kanalbeschriftung möglich
 Produktvorgabe: SIEMENS - TXM 1.6R-M
Menge: 1,000 Stk
Kostengruppe DIN 276 2018-12: 481

**1.6.100 Ausgangsmodul Triac 8-Kanal**
I/O Modul Relaismodul mit 6 Datenpunkten und lokaler Bedienung
- potentialfreier Dauer- oder
Impulskontakt als Öffner oder
Schliesser, Speicherfunktion
- Impulskontakt bis 25 Hz
- Leitungslänge bis zu 300 m

Klemmen kurzschlussfest bis 24 V mit Prüfabgriffen, 4 Speisungsklemmen für
Feldgeräte, Trennklemmenfunktion mit
Direktanschluss ohne Reihenklemmen,
Trennung von Elektronik und Sockel,
freie Kanalbeschriftung möglich
 Produktvorgabe: SIEMENS - TXM 1.6R-M
Menge: 1,000 Stk
Kostengruppe DIN 276 2018-12: 481

**1.6.110 Thermische und motorische Antriebe, LED**
Erstellung von Grafik und Anlagenbildern
Menge: 5,000 Stk
Kostengruppe DIN 276 2018-12: 481

**1.6.120 Universalmodul 8-Kanal DE, ZE, AE, AA, zusätzl. 0...20 mA, LED**
Menge: 2,000 Stk
Kostengruppe DIN 276 2018-12: 481

#### Abschnitt 1.7 Sonstiges

**1.7.10 Bezeichnungsschild Alu H 40mm B 100mm kleben**
STLB-Bau 2022-04 042
Bezeichnungsschild, Farbe und Beschriftung nach Angaben des AG, aus Aluminium, Beschriftung 3-zeilig, gedruckt, rechteckig, Höhe 40 mm, Breite 100 mm, Befestigung durch Kleben, Befestigungsuntergrund Beton.
Menge: 100,000 St
Leistungsbereichkatalog: 042
DIN276-1_08: 412
Kostengruppe DIN 276 2018-12: 489

**1.7.20 wiederh. Einweisg AnzTeilnehmer 10 St**
STLB-Bau 2025-04 070
Wiederholte Einweisung des Bedienungspersonals
Anzahl der Teilnehmer '10' St,

Dauer Schulung/Einweisung '4' h,
vor Ort, die durchgeführte Einweisung wird protokolliert.
Menge: 1,000 St
Leistungsbereichkatalog: 070
DIN276-1_08: 482
Kostengruppe DIN 276 2018-12: 482

**1.7.30 Schulung AnzTeilnehmer 10 St**
STLB-Bau 2025-04 070
Schulung des Bedienungspersonals
Anzahl der Teilnehmer '10' St,

Dauer Schulung/Einweisung '4' h,
vor Ort, die durchgeführte Schulung wird protokolliert.
Menge: 1,000 St
Leistungsbereichkatalog: 070
DIN276-1_08: 482
Kostengruppe DIN 276 2018-12: 482

**1.7.40 Beistellen Personal Interaktionstest**
STLB-Bau 2022-04 070
Beistellen von Personal für den Interaktionstest, für Gebäude- und Anlagenautomation.
Menge: 24,000 h
Leistungsbereichkatalog: 070
DIN276-1_08: 481
Kostengruppe DIN 276 2018-12: 489

**1.7.50 Beistellen Personal Probebetrieb**
STLB-Bau 2022-04 070
Beistellen von Personal für den Probebetrieb, für Gebäude- und Anlagenautomation.
Menge: 16,000 h
Leistungsbereichkatalog: 070
DIN276-1_08: 481
Kostengruppe DIN 276 2018-12: 489

**1.7.60 Beistellen Personal Sachverständigenabnahme**
STLB-Bau 2022-04 070
Beistellen von Personal für die Sachverständigenabnahme, für Gebäude- und Anlagenautomation.
Menge: 8,000 h
Leistungsbereichkatalog: 070
DIN276-1_08: 481
Kostengruppe DIN 276 2018-12: 489

**1.7.70 Monteur/-in sämtliche Kosten/Zuschläge**
STLB-Bau 2022-04 091
Stundenlohnarbeiten durch Monteur/-in
der Verrechnungssatz für die jeweilige Arbeitskraft umfasst sämtliche Aufwendungen wie Lohn- und Gehaltskosten, Lohn- und Gehaltsnebenkosten, Zuschläge, lohngebundene und lohnabhängige Kosten, sonstige Sozialkosten, Gemeinkosten, Wagnis und Gewinn.
Menge: 16,000 h
Leistungsbereichkatalog: 091
DIN276-1_08: 399
Kostengruppe DIN 276 2018-12: 489

**1.7.80 Obermonteur/-in sämtliche Kosten/Zuschläge**
STLB-Bau 2022-04 091
Stundenlohnarbeiten durch Obermonteur/-in
der Verrechnungssatz für die jeweilige Arbeitskraft umfasst sämtliche Aufwendungen wie Lohn- und Gehaltskosten, Lohn- und Gehaltsnebenkosten, Zuschläge, lohngebundene und lohnabhängige Kosten, sonstige Sozialkosten, Gemeinkosten, Wagnis und Gewinn.
Menge: 16,000 h
Leistungsbereichkatalog: 091
DIN276-1_08: 399
Kostengruppe DIN 276 2018-12: 489

**1.7.90 Techniker/-in sämtliche Kosten/Zuschläge**
STLB-Bau 2022-04 091
Stundenlohnarbeiten durch Techniker/-in
der Verrechnungssatz für die jeweilige Arbeitskraft umfasst sämtliche Aufwendungen wie Lohn- und Gehaltskosten, Lohn- und Gehaltsnebenkosten, Zuschläge, lohngebundene und lohnabhängige Kosten, sonstige Sozialkosten, Gemeinkosten, Wagnis und Gewinn.
Menge: 8,000 h
Leistungsbereichkatalog: 091
DIN276-1_08: 399
Kostengruppe DIN 276 2018-12: 489

**1.7.100 Programmierer/-in sämtliche Kosten/Zuschläge**
STLB-Bau 2022-04 091
Stundenlohnarbeiten durch Programmierer/-in
der Verrechnungssatz für die jeweilige Arbeitskraft umfasst sämtliche Aufwendungen wie Lohn- und Gehaltskosten, Lohn- und Gehaltsnebenkosten, Zuschläge, lohngebundene und lohnabhängige Kosten, sonstige Sozialkosten, Gemeinkosten, Wagnis und Gewinn.
Menge: 8,000 h
Leistungsbereichkatalog: 091
DIN276-1_08: 399
Kostengruppe DIN 276 2018-12: 489

**1.7.110 Fortschreiben von Werk- und Montageplänen**
*** Pauschalposition
Fortschreiben von Werk- und Montageplänen  Einmaliges Fortschreiben der Werk- und Montagepläne nach VDI 6026
Menge: 1,000 psch
Kostengruppe DIN 276 2018-12: 489

**1.7.120 Erstellen von Revisionsunterlagen**
*** Pauschalposition
Erstellen von Revisionsunterlagen  zur Übergabe an Bauherr und Nutzer  in je 2 facher Ausfertigung  Aufbau und Inhalt gemäß Vorgaben BLB bzw. TU DO  Inhalt:  Funktionsbeschreibung (pdf) Revisionszeichnungen (Grundriss, dwg und pdf) Funktionslisten und Funktionsschemen (pdf) Stromlaufplan Schaltschrank (E-Plan und pdf) Datenblätter  Betriebs- und Montageanweisungen  Ersatzteilisten  Mess- und Prüfprotokolle  Abnahmeprotokolle
Menge: 1,000 psch
Kostengruppe DIN 276 2018-12: 489

**1.7.130 Einregulierung Schaltschrank - Leistungsteil**
Einregulierung Schaltschrank  Einregulierung des Schaltschranklast- und
-steuerteiles,
mit Messung und Protokollierung der
Motorströme, inkl.
Probebetrieb.
Überprüfung der gesamten MSR-
Elektroanlage nach VDE
0100,
Teil 610 für jeden einzelnen Stromkreis
einschl.
Vorhalten der zur Prüfung erforderlichen
Meßgeräte,
Überprüfung auf Funktions- und
Betriebssicherheit.
Erstellen der Prüfprotokolle und
Dokumentation.
Menge: 1,000 Stk
Kostengruppe DIN 276 2018-12: 489

**1.7.140 Erstprüfung Schaltschrank**
Erstprüfung Schaltschrank  Erstprüfungen nach VDE 0100 Teil 600,
VDE 0100 Teil 718
und BGV A2 § 5
Alle Prüfprotokolle sind mit Datum und
Unterschrift des
Prüfers, sowie Angabe über das
verwendete Meßgerät zu
versehen.
Erstellen der Prüfprotokolle und
Dokumentation.
Menge: 1,000 Stk
Kostengruppe DIN 276 2018-12: 489

**1.7.150 Einregulierung Schaltschrank - Steuerteil**
Einregulierung Schaltschrank - Steuerteil  kompl. Einregulierung und
Inbetriebnahme der gesamten
DDC- Regel- und Steueranlagen
ist durch das Werkspersonal des
Herstellers
(Regelfabrikat)
nach den vorgenannten Sollwerten. Die
Einregulierung
der Regel- und Steueranlagen ist wie folgt
durchzuführen:
Im wesentlichen sind folgende
Einzelleistungen
durchzuführen:
Prüfen der gesamten Regelkreise
Nachprüfen der Meßwertgeber und
Meßwertwandler,
gegebenenfalls mit Leistungsabgleich.
Regler auf Funktion überprüfen
Einstelldaten überprüfen (z.B.
Proportionalbereich,
Nachstellzeit, Nullpunkt usw.)
Führungskurven überprüfen, bei Festwert
und geführten
Regelungen, Feststellen der Istwerte, mit
entsprechendem Führungswert und/oder
mit vorgegebenen
festen Sollwerten vergleichen.
Anzeigeinstrumente eineichen
Prüfen der gesamten Stellgeräte auf
Wirkungssinn und
Arbeitsbereiche
Erstellen von Prüfprotokollen über alle
durchgeführten
Prüfungen
Überprüfung sämtlicher vorgegebenen
Schalt-, Steuer-
und Sicherheitsfunktionen, einschl. Drehwinkelkontrolle
der Antriebsmotoren,
Gesamtkontrolle der elektr. Leistungsaufnahme,
Einzelkontrolle der elektr.
Leistungsbaugruppen auf
Stromaufnahme, gegebenenfalls
Korrektur der
Motorschutzeinrichtungen,
Kontaktüberprüfung aller Kon-taktgeber,
Überprüfung
aller optischen und akustischen
Signalgeber, Prüfung
aller Programmabläufe und deren
Verknüpfungen mit den
Regelkreisgliedern einschl.
Wiederholungsprüfung und
Einregulierung der Meß-Schalt-Regel-
Einrichtungen in
der nachfolgenden Heiz- u.Kühlperiode
nach
Fertigstellen der Anlagen während und
außerhalb der
normalen Arbeitszeit.
Erstellen der Prüfprotokolle und
Dokumentation.
Menge: 1,000 Stk
Kostengruppe DIN 276 2018-12: 489

**1.7.160 1 zu 1 DP Test**
1 zu 1 DP Test Bei dem Datenpunkttest ist
sicherzustellen, das alle
ankommenden u. abgehenden Signale bei
den jeweiligen
Aktoren u. Sensoren bestimmungs- und
funktionsgerecht
ankommen.  Der Datenpunkttest ist zu protokollieren
und das
Protokoll ist der Bauleitung zu übergeben.
Der Punkttest wird nach Fertigstellung der
gesamten
Anlage inkl. Punkt- und Bildgenerierung
durchgeführt.
Die Überprüfung erfolgt von der
Feldebene über die
Steuerungsebene bis zur Leitebene
vollständig für jeden
Datenpunkt im Verantwortungsbereich
des Auftragnehmers.

Weiterhin erfolgt im Rahmen des 1:1-
Testes die
Störungs- und Meldungsauslösung der
Datenpunkte aus der
Feldebene heraus. Die Auslösung ist
detailliert in
Bezug auf Plausibilität, gefordertem Meldungstext,
Farbumschlag usw. zu protokollieren.
Weiterhin erfolgt im Rahmen des 1:1-
Testes die Prüfung
der Einzelfunktionen der Not- und Hand-
Bedienebene.
Im Rahmen des Nachweises gegenüber
dem Auftraggeber
wird der 1:1-Test stichprobenartig gemäß
nachfolgend
beschriebener Verfahrensweise geprüft:
Es wird eine Prüfliste des durch den AN
vollständig
durchgeführten 1:1-Testes im Rahmen der Dokumentation
an den AG übergeben.
In der übergebenen Prüfliste werden
durch den AG 10 %
der zu prüfenden Punkte festgelegt. Für
diese
Datenpunkte wird gemeinsam mit dem
AG der 1:1-Test
durchgeführt.
Überprüfung der Fehlerquote. Sollte die
Fehlerquote bei
der Überprüfung unter 10 % liegen gilt
der Punkttest
als erfüllt.
Wird die Fehlerquote von 10 %
überschritten, muss der
Punkttest wiederholt werden. Dabei
werden dann 30 % der
gesamten Punkte, die der Kunde wiederum festlegt,
getestet.
Wird hierbei erneut die Fehlerquote von
10 %
überschritten, ist durch den Auftragnehmer der
1:1-Test für alle Datenpunkte des
Leistungsumfanges
nochmalig durchzuführen.
Für den 1:1-Test hat der AN
entsprechende Prüf- bzw.
Checklisten zu erstellen und diese mit
ausreichendem
zeitlichem Vorlauf von mindestens vier
Wochen, vor
Durchführung der Inbetriebnahme, dem
AG zur Genehmigung
vor- zulegen. Zeitpunkt und Ablauf des
1:1-Test sind
mit dem AG abzustimmen.
Menge: 1,000 Stk
Kostengruppe DIN 276 2018-12: 489

**1.7.170 Probebetrieb und Parametervariation**
Probebetrieb und Parametervariation  Nach den Einregulierungsarbeiten der
Anlage ist ein
Probebetrieb durchzuführen. Für den
aufgezeichnete
Probebetrieb ist ein Zeitraum von vier
Wochen im
Automatikbetrieb Ziel de Probebetriebes ist die Anpassung
der
Regelparameter an das reale System.
Im Probebetrieb soll insb. das Totzeit- und
Schwingungsverhalten der Regelung
geprüft und
daokmentiert werden.
Hierzu sind verschiedene Parameter zu
Wählen und die
Auswirkungen auf das Verhalten des
Systems zu
dokumentieren.
Die Anpassungd er Regelparamter sind
mit der TU DO und
der Objektüberwachung vorher
abzustimmen.
Folgende Inhalte müssen abgearbeitet
und aufgezeichnet
werden:
- Abfahren unterschiedlicher Lastzustände
wie Volllast,
Teillast, Leerslast in den unterschiedlichen
Betriebsmodi
Die Ergebnisse des Probebetriebs sind zu
dokumentieren
und über Trendkurven
bzw.Trendaufzeichnungen
nachzuweisen
Menge: 1,000 Stk
Kostengruppe DIN 276 2018-12: 489

**1.7.180 Lizenz und Softwareunterlagen**
Lizenz und Softwareunterlagen  Die Programme der Controller sind bei
Abnahme, mit dem
letzten Stand, der Abteilung 6TB.5 zu
übergeben, um sie
im TU eigenen Branch-Office-Server (BOS)
abzulegen.
Lizenzen  Alle erforderlichen Lizenzen
(Datenpunkte, (CAL,
Remote, WEB - Zugriff, usw.)) sind der TU
zu übergeben.
Menge: 1,000 Stk
Kostengruppe DIN 276 2018-12: 489

**1.7.190 Koordinationsaufwand GA**
Koordinationsaufwand GA  Pauschale für den kompl.
Koordinationsaufwand MSR bei
der Ausführungsprojektierung und
eigentlichen
Ausführung mit den TA-Firmen.
Hierfür ist eine Person explizit zu
benennen, die als
MSR-Bauleitung verantwortlich für alle
MSR-Belange des
Projektes ist. Die Eignung dieser Person ist
über
Referenzen oder Zeugnisse nachzuweisen.
Diese Person darf ohne Genehmigung des
Auftraggebers
(Bauleitung) nicht ausgetauscht werden.
Sie muss berechtigt sein, gegenüber der
Bauleitung
verbindliche Erklärungen abzugeben,
Aufmaße
anzuerkennen und Anordnungen des
Auftraggebers
(Bauleitung) entgegenzunehmen.
Zu den Pflichten des MSR-Bauleiters
gehören:
-  frühzeitig bei den anderen TGA-
Gewerken die für dieProjektierung notwendigen Daten der zu
regelnden
Anlagen, wie Leistungsaufnahme,
Regelcharakteristika
(ein-/mehrstufig, stufenlos etc.),
Druckverluste,
Volumenströme etc. abzufragen
-  alle Termine mit den anderen TGA-
Firmen abstimmen,
 wie z.B. Lieferung der beigestellten
Regelungskomponenten (Fühler, Ventile
etc.)
-  Koordination der Durchführung des
kompletten
1-zu-1-  Tests der gesamten Anlagen mit
den anderen
Gewerken einschl. Protokollierung der
Tests
-  Koordination der
Inbetriebnahmetermine mit
Auftraggeber (Bauleitung) und den
beteiligten TGA-
Firmen
-  Koordination des Probebetriebes mit
Auftraggeber
(Bauleitung) und den beteiligten TGA-
Firmen
-  Teilnahme an den turnusmäßigen,
sowie an
zusätzlichen Bausitzungen
-  Angabe aller Einbaustellen von Mess-,
Regel- und
Stellorganen mit Soll-/Grenzwerten, u.ä
-  Frühzeitige Meldung von
Abweichungen von der
Planung terminlicher und technischer Art
an den
Auftraggeber (Bauleitung), sowie an die
von den
Änderungen betroffenen TGA-Firmen
-  Zusammenführung und Weiterführung der
Kennzeichnungssystematiken
-  Erstellung der Kabelzuglisten,
-  Festlegung der zu übertragenden bzw.
zu
übernehmenden Datenpunkte

Die Koordination hat so zu erfolgen, dass
ein
reibungsloser Bauablauf und die
Einheitlichkeit der
Gesamtfunktion und die Einhaltung der
Termine
gewährleistet ist.
Menge: 1,000 Stk
Kostengruppe DIN 276 2018-12: 489
